# Caldeira a gás, doméstica, convencional, de pé, para aquecimento

- Propriedade do ficheiro: CYPE Ingenieros S.A.
- Formato: FIEBDC-3/2016
- Programa: Gerador de preços para construção civil. CYPE Ingenieros, S.A.
- Data: 17/04/2024
- Âmbito geográfico: Angola
- Moeda: AOA
- Custos indirectos: 3 %
- IVA: 18 %

## I Instalações

### IC Aquecimento, arrefecimento, climatização e A.Q.S.

#### ICG Caldeiras a gás

**ICG030** Ud Caldeira a gás, doméstica, convencional, de pé, para aquecimento.
Caldeira de pé a gás (P/N), para aquecimento, câmara de combustão aberta e tiragem natural, potência de 30 kW, dimensões 596x707x850 mm, acendimento electrónico e segurança por ionização, sem chama piloto, equipamento formado por: corpo de caldeira de ferro fundido, painel de controlo e comando, queimador multigás para gás natural e propano, sensor de controlo de fumos, bomba de circulação, manómetro, vaso de expansão e válvula de segurança, sem incluir a conduta para evacuação dos produtos da combustão. Totalmente montada, ligada e testada.
Inclui: Marcação. Disposição dos elementos. Montagem da caldeira e dos seus acessórios. Ligação com as redes de abastecimento de água, de gás, de saneamento e eléctrica, e com a conduta de evacuação dos produtos de combustão. Colocação em funcionamento.
Critério de medição de projecto: Número de unidades previstas, segundo documentação gráfica de Projecto.
Critério de medição de obra: Medir-se-á o número de unidades realmente executadas segundo especificações de Projecto.

| Código | Un | Descrição | Rendimento | Preço | Importância |
|---|---|---|---|---|---|
| mt38cpj010a | Ud | Caldeira de pé a gás (P/N), para aquecimento, câmara de combustão aberta e tiragem natural, potência de 30 kW, dimensões 596x707x850 mm, acendimento electrónico e segurança por ionização, sem chama piloto, equipamento formado por: corpo de caldeira de ferro fundido, painel de controlo e comando, queimador multigás para gás natural e propano, sensor de controlo de fumos, bomba de circulação, manómetro, vaso de expansão e válvula de segurança. (material) | 1 | 1637737.4 | 1637737.400 |
| mt38www010 | Ud | Material auxiliar para instalações de aquecimento. (material) | 1 | 1997.53 | 1997.530 |
| mo004 | h | Oficial de 1ª instalador de aquecimento. (mão de obra) | 5.246 | 1057.3 | 5546.596 |
| mo103 | h | Ajudante de instalador de aquecimento. (mão de obra) | 5.246 | 603.82 | 3167.640 |
| % | % | Custos directos complementares | 2 % | 1648449.166 | 32968.983 |
|  |  | Custos directos |  |  | 1681418.149 |

## Recursos

**mt38cpj010a** Ud Caldeira de pé a gás (P/N)
Dados técnicos: Custo energético 3762.025 MJ; Emissão de CO2 313.903 kg
Resíduos:
- embalagem: re150101 Embalagens de papel e cartão. (componente de resíduo); rendimento 2.202 kg; Código LER 15 01 01; Massa do elemento 1 kg; Volume 0.001333 m3
- embalagem: re170201 Madeira. (componente de resíduo); rendimento 0.609 kg; Código LER 17 02 01; Massa do elemento 1 kg; Volume 0.000909 m3
