# Caldeira a gás, colectiva, de condensação, de pé, de fundição de alumínio

- Propriedade do ficheiro: CYPE Ingenieros S.A.
- Formato: FIEBDC-3/2016
- Programa: Gerador de preços para construção civil. CYPE Ingenieros, S.A.
- Data: 17/04/2024
- Âmbito geográfico: Angola
- Moeda: AOA
- Custos indirectos: 3 %
- IVA: 18 %

## I Instalações

### IC Aquecimento, arrefecimento, climatização e A.Q.S.

#### ICG Caldeiras a gás

**ICG237** Ud Caldeira a gás, colectiva, de condensação, de pé, de fundição de alumínio.
Caldeira de pé, de condensação, com corpo de fundição de alumínio, grande isolamento térmico e queimador modulante de gás natural, potência útil 90 kW, peso 205 kg, dimensões 600x994x1400 mm, com quadro de regulação, câmara de combustão estanque, construção compacta. Inclusive válvula de segurança, purgadores, pirostato e descarga para sumidouro para o esvaziamento da caldeira e a drenagem da válvula de segurança, sem incluir a conduta para evacuação dos produtos da combustão. Totalmente montada, ligada e testada.
Inclui: Marcação. Disposição dos elementos. Montagem da caldeira e dos seus acessórios. Ligação com as redes de abastecimento de água, de gás, de saneamento e eléctrica, e com a conduta de evacuação dos produtos de combustão. Colocação em funcionamento.
Critério de medição de projecto: Número de unidades previstas, segundo documentação gráfica de Projecto.
Critério de medição de obra: Medir-se-á o número de unidades realmente executadas segundo especificações de Projecto.

| Código | Un | Descrição | Rendimento | Preço | Importância |
|---|---|---|---|---|---|
| mt38cbu060aa | Ud | Caldeira de pé, de condensação, com corpo de fundição de alumínio, grande isolamento térmico e queimador modulante de gás natural, potência útil 90 kW, peso 205 kg, dimensões 600x994x1400 mm, com quadro de regulação, câmara de combustão estanque, construção compacta. (material) | 1 | 10468309.470000001 | 10468309.470 |
| mt37svs010a | Ud | Válvula de segurança, de latão, com rosca de 1/2" de diâmetro, regulada a 3 bar de pressão. (material) | 1 | 5259.21 | 5259.210 |
| mt37sgl020d | Ud | Purgador automático de ar com bóia e rosca de 1/2" de diâmetro, corpo e tampa de latão, para uma pressão máxima de funcionamento de 10 bar e uma temperatura máxima de 110°C. (material) | 2 | 10403.09 | 20806.180 |
| mt38sss120 | Ud | Pirostato de rearme manual. (material) | 1 | 83717.94 | 83717.940 |
| mt38www050 | Ud | Descarga a sumidouro, para a drenagem da válvula de segurança, composto por 1 m de tubo de aço preto de 1/2" e funil descarga, inclusive acessórios e peças especiais. (material) | 1 | 17835.1 | 17835.100 |
| mt38ccg021a | Ud | Arranque do queimador para gás. (material) | 1 | 178350.96 | 178350.960 |
| mt38www010 | Ud | Material auxiliar para instalações de aquecimento. (material) | 1 | 1997.53 | 1997.530 |
| mo004 | h | Oficial de 1ª instalador de aquecimento. (mão de obra) | 5.364 | 1057.3 | 5671.357 |
| mo103 | h | Ajudante de instalador de aquecimento. (mão de obra) | 5.364 | 603.82 | 3238.890 |
| % | % | Custos directos complementares | 2 % | 10785186.637 | 215703.733 |
|  |  | Custos directos |  |  | 11000890.370 |

## Recursos

**mt38cbu060aa** Ud Caldeira de pé, de condensação
Dados técnicos: Custo energético 14572.674 MJ; Emissão de CO2 1152.533 kg
Resíduos:
- embalagem: re150101 Embalagens de papel e cartão. (componente de resíduo); rendimento 3.063 kg; Código LER 15 01 01; Massa do elemento 1 kg; Volume 0.001333 m3
- embalagem: re170201 Madeira. (componente de resíduo); rendimento 0.715 kg; Código LER 17 02 01; Massa do elemento 1 kg; Volume 0.000909 m3

**mt37svs010a** Ud Válvula de segurança, de latão, com rosca de 1/2" de diâmetro, regulada a 3 bar de pressão
Dados técnicos: Custo energético 511.326 MJ; Emissão de CO2 34.399 kg
Resíduos:
- embalagem: re150101 Embalagens de papel e cartão; rendimento 0.072 kg

**mt37sgl020d** Ud Purgador automático de ar com bóia e rosca de 1/2" de diâmetro
Dados técnicos: Custo energético 35.179 MJ; Emissão de CO2 2.421 kg
Resíduos:
- embalagem: re150101 Embalagens de papel e cartão; rendimento 0.072 kg
