# Conjunto de caldeiras a gás, de condensação, de pé, de aço inoxidável

- Propriedade do ficheiro: CYPE Ingenieros S.A.
- Formato: FIEBDC-3/2016
- Programa: Gerador de preços para construção civil. CYPE Ingenieros, S.A.
- Data: 17/04/2024
- Âmbito geográfico: Angola
- Moeda: AOA
- Custos indirectos: 3 %
- IVA: 18 %

## I Instalações

### IC Aquecimento, arrefecimento, climatização e A.Q.S.

#### ICG Caldeiras a gás

**ICG239** Ud Conjunto de caldeiras a gás, de condensação, de pé, de aço inoxidável.
Conjunto de 2 caldeiras em cascata, sendo cada uma delas uma caldeira de pé, de condensação, com corpo de aço inoxidável e queimador de pré-mistura de gás natural e propano com acendimento electrónico, potência útil (80/60°C) 45 kW, potência útil (50/30°C) 48,6 kW, rendimento útil (80/60°C) 97,4%, rendimento útil (50/30°C) 105%, rendimento útil (50/30°C) a 30% da carga 108,4%, peso 60 kg, emissão de NOx classe 6, regulação com saídas para 3 circuitos directos de aquecimento e A.Q.S., entradas para sondas de temperatura, sinal de alarme, função anti-legionela, três programações horárias, possibilidade de controlo remoto desde um smartphone, tablet ou PC com navegador de internet e de controlo de até 15 caldeiras em cascata, e sonda de temperatura exterior. Inclusive válvula de segurança, purgadores, e descarga para sumidouro para o esvaziamento da caldeira e a drenagem da válvula de segurança, sem incluir a conduta para evacuação dos produtos da combustão. Totalmente montado, ligado e testado.
Inclui: Marcação. Disposição dos elementos. Montagem da caldeira e dos seus acessórios. Ligação com as redes de abastecimento de água, de gás, de saneamento e eléctrica, e com a conduta de evacuação dos produtos de combustão. Colocação em funcionamento.
Critério de medição de projecto: Número de unidades previstas, segundo documentação gráfica de Projecto.
Critério de medição de obra: Medir-se-á o número de unidades realmente executadas segundo especificações de Projecto.

| Código | Un | Descrição | Rendimento | Preço | Importância |
|---|---|---|---|---|---|
| mt38bax025a | Ud | Caldeira de pé, de condensação, com corpo de aço inoxidável e queimador de pré-mistura de gás natural e propano com acendimento electrónico, potência útil (80/60°C) 45 kW, potência útil (50/30°C) 48,6 kW, rendimento útil (80/60°C) 97,4%, rendimento útil (50/30°C) 105%, rendimento útil (50/30°C) a 30% da carga 108,4%, peso 60 kg, emissão de NOx classe 6, regulação com saídas para 3 circuitos directos de aquecimento e A.Q.S., entradas para sondas de temperatura, sinal de alarme, função anti-legionela, três programações horárias, possibilidade de controlo remoto desde um smartphone, tablet ou PC com navegador de internet e de controlo de até 15 caldeiras em cascata, e sonda de temperatura exterior. (material) | 2 | 5015050.59 | 10030101.180 |
| mt37svs010a | Ud | Válvula de segurança, de latão, com rosca de 1/2" de diâmetro, regulada a 3 bar de pressão. (material) | 1 | 5259.21 | 5259.210 |
| mt37sgl020d | Ud | Purgador automático de ar com bóia e rosca de 1/2" de diâmetro, corpo e tampa de latão, para uma pressão máxima de funcionamento de 10 bar e uma temperatura máxima de 110°C. (material) | 2 | 10403.09 | 20806.180 |
| mt38www050 | Ud | Descarga a sumidouro, para a drenagem da válvula de segurança, composto por 1 m de tubo de aço preto de 1/2" e funil descarga, inclusive acessórios e peças especiais. (material) | 1 | 17835.1 | 17835.100 |
| mt38ccg021a | Ud | Arranque do queimador para gás. (material) | 1 | 178350.96 | 178350.960 |
| mt38www010 | Ud | Material auxiliar para instalações de aquecimento. (material) | 1 | 1997.53 | 1997.530 |
| mo004 | h | Oficial de 1ª instalador de aquecimento. (mão de obra) | 5.364 | 1057.3 | 5671.357 |
| mo103 | h | Ajudante de instalador de aquecimento. (mão de obra) | 5.364 | 603.82 | 3238.890 |
| % | % | Custos directos complementares | 2 % | 10263260.407 | 205265.208 |
|  |  | Custos directos |  |  | 10468525.615 |

## Recursos

**mt38bax025a** Ud Caldeira de pé, de condensação
Dados técnicos: Custo energético 4325.893 MJ; Emissão de CO2 337.897 kg
Resíduos:
- embalagem: re150101 Embalagens de papel e cartão. (componente de resíduo); rendimento 2.531 kg; Código LER 15 01 01; Massa do elemento 1 kg; Volume 0.001333 m3
- embalagem: re170201 Madeira. (componente de resíduo); rendimento 0.65 kg; Código LER 17 02 01; Massa do elemento 1 kg; Volume 0.000909 m3

**mt37svs010a** Ud Válvula de segurança, de latão, com rosca de 1/2" de diâmetro, regulada a 3 bar de pressão
Dados técnicos: Custo energético 511.326 MJ; Emissão de CO2 34.399 kg
Resíduos:
- embalagem: re150101 Embalagens de papel e cartão; rendimento 0.072 kg

**mt37sgl020d** Ud Purgador automático de ar com bóia e rosca de 1/2" de diâmetro
Dados técnicos: Custo energético 35.179 MJ; Emissão de CO2 2.421 kg
Resíduos:
- embalagem: re150101 Embalagens de papel e cartão; rendimento 0.072 kg
