# Fogão de sala

- Propriedade do ficheiro: CYPE Ingenieros S.A.
- Formato: FIEBDC-3/2016
- Programa: Gerador de preços para construção civil. CYPE Ingenieros, S.A.
- Data: 17/04/2024
- Âmbito geográfico: Angola
- Moeda: AOA
- Custos indirectos: 3 %
- IVA: 18 %

## I Instalações

### IC Aquecimento, arrefecimento, climatização e A.Q.S.

#### ICH Fogões de sala, recuperadores de calor, fogões e salamandras

**ICH010** Ud Fogão de sala.
Execução de fogão de sala, realizado "in situ", composto por lareira aberta de tijolo cerâmico refractário de 25x12x4 cm, assente com argamassa refractária, tipo G, segundo EN 998-2, composta por cimento aluminoso, aditivos e inertes siliciosos, e chaminé de tijolo cerâmico furado até à laje, assente com argamassa de cimento, confeccionada em obra, dosificação 1:6, com câmara. Incluindo corta-fogo de chapa de aço regulável e revestimento posterior da câmara e conduta de fumos com uma primeira camada de emboço com pasta de gesso de construção B1 e uma segunda camada de acabamento com pasta de gesso de aplicação em camada fina C6, sem incluir o fornecimento nem a colocação dos materiais que formam o revestimento decorativo da lareira e constituem o corpo do fogão de sala nem a conduta para evacuação dos produtos da combustão. Totalmente montada e ligada.
Inclui: Marcação na laje das paredes a realizar. Colocação das peças por fiadas a nível. Correcção de falhas de juntas e limpeza. Formação de câmara e conduta de evacuação dos produtos da combustão até à laje. Preparação da superfície suporte que se vai revestir. Amassadura do gesso grosso. Espalhamento da pasta de gesso grosso. Amassadura do gesso fino. Regularização do revestimento através da execução de uma camada de gesso, aplicando a pasta de gesso fino sobre uma camada previamente executada no paramento. Ligação à conduta de evacuação.
Critério de medição de projecto: Número de unidades previstas, segundo documentação gráfica de Projecto.
Critério de medição de obra: Medir-se-á o número de unidades realmente executadas segundo especificações de Projecto.

| Código | Un | Descrição | Rendimento | Preço | Importância |
|---|---|---|---|---|---|
| mt05mre010k | Ud | Tijolo cerâmico refractário, 25x12x4 cm, segundo NP EN 771-1. (material) | 200 | 160.26 | 32052.000 |
| mt09moc150b | kg | Argamassa refractária, tipo G, segundo EN 998-2, composta por cimento aluminoso, aditivos e inertes siliciosos. (material) | 0.13 | 129.14 | 16.788 |
| mt04lpt010a | Ud | Tijolo cerâmico furado simples, para revestir, 30x20x4 cm, para utilização em alvenaria protegida (peça P), densidade 890 kg/m³, segundo NP EN 771-1. (material) | 60 | 32.38 | 1942.800 |
| mt04lpt010c | Ud | Tijolo cerâmico furado duplo, para revestir, 30x20x9 cm, para utilização em alvenaria protegida (peça P), densidade 746 kg/m³, segundo NP EN 771-1. (material) | 12 | 41.79 | 501.480 |
| mt08aaa010a | m³ | Água. (material) | 0.035 | 279.7 | 9.790 |
| mt01arg005a | t | Areia de pedreira, para argamassa preparada em obra. (material) | 0.286 | 2992.57 | 855.875 |
| mt08cem000l | kg | Cimento cinzento em sacos. (material) | 43.9 | 18.65 | 818.735 |
| mt09pye010a | m³ | Pasta de gesso para aplicação em camada fina C6, segundo EN 13279-1. (material) | 0.03 | 31083.11 | 932.493 |
| mt09pye010b | m³ | Pasta de gesso de construção B1, segundo EN 13279-1. (material) | 0.17 | 27689.52 | 4707.218 |
| mt38www020 | Ud | Corta-fogo regulável de chapa de aço. (material) | 1 | 65217 | 65217.000 |
| mt38www010 | Ud | Material auxiliar para instalações de aquecimento. (material) | 2 | 1997.53 | 3995.060 |
| mq06hor010 | h | Betoneira eléctrica com uma capacidade de amassadura de 160 l. (equipamento) | 0.123 | 907.3 | 111.598 |
| mo020 | h | Oficial de 1ª construção. (mão de obra) | 28.85 | 1028.94 | 29684.919 |
| mo113 | h | Operário não qualificado construção. (mão de obra) | 30.693 | 581.64 | 17852.277 |
| mo033 | h | Oficial de 1ª gesseiro. (mão de obra) | 2.885 | 1028.94 | 2968.492 |
| mo071 | h | Ajudante de gesseiro. (mão de obra) | 1.443 | 604.97 | 872.972 |
| % | % | Custos directos complementares | 2 % | 162539.497 | 3250.790 |
|  |  | Custos directos |  |  | 165790.287 |

Resíduos:
- colocação: mt05mre010k Tijolo cerâmico refractário, 25x12x4 cm, segundo NP EN 771-1; factor de resíduo 0.009
- colocação: mt09moc150b Argamassa refractária, tipo G, segundo EN 998-2, composta por cimento aluminoso, aditivos e inertes siliciosos; factor de resíduo 0.0063
- colocação: mt04lpt010a; factor de resíduo 0.063
- colocação: mt04lpt010c; factor de resíduo 0.0516306
- colocação: mt01arg005a Areia de pedreira, para argamassa preparada em obra; factor de resíduo 0.00501329
- colocação: mt08cem000l Cimento cinzento em sacos; factor de resíduo 0.0189
- colocação: mt09pye010a Pasta de gesso para aplicação em camada fina C6, segundo EN 13279-1; factor de resíduo 0.015
- colocação: mt09pye010b Pasta de gesso de construção B1, segundo EN 13279-1; factor de resíduo 0.015

## Recursos

**mt05mre010k** Ud Tijolo cerâmico refractário, 25x12x4 cm, segundo NP EN 771-1
Dados técnicos: Custo energético 32.219 MJ; Emissão de CO2 1.546 kg; Código LER 17 01 02; Massa do elemento 2.72 kg; Volume 0.002176 m3
Resíduos:
- embalagem: re170201 Madeira. (componente de resíduo); rendimento 0.005 kg; Código LER 17 02 01; Massa do elemento 1 kg; Volume 0.000909 m3
- embalagem: re170203 Plástico. (componente de resíduo); rendimento 0.001 kg; Código LER 17 02 03; Massa do elemento 1 kg; Volume 0.001667 m3

**mt09moc150b** kg Argamassa refractária, tipo G, segundo EN 998-2, composta por cimento aluminoso, aditivos e inertes siliciosos
Dados técnicos: Custo energético 2.394 MJ; Emissão de CO2 0.194 kg; Código LER 17 01 01; Massa do elemento 1 kg; Volume 0.000667 m3
Resíduos:
- embalagem: re150101 Embalagens de papel e cartão. (componente de resíduo); rendimento 0.014 kg; Código LER 15 01 01; Massa do elemento 1 kg; Volume 0.001333 m3
- embalagem: re170201 Madeira; rendimento 0.001 kg
- embalagem: re170203 Plástico; rendimento 0.003 kg

**mt04lpt010a** Ud Tijolo cerâmico furado simples
Dados técnicos: Custo energético 6.616 MJ; Emissão de CO2 0.476 kg; Código LER 17 01 02; Massa do elemento 2 kg; Volume 0.0016 m3
Resíduos:
- embalagem: re170201 Madeira; rendimento 0.005 kg
- embalagem: re170203 Plástico; rendimento 0.001 kg

**mt04lpt010c** Ud Tijolo cerâmico furado duplo
Dados técnicos: Custo energético 11.437 MJ; Emissão de CO2 0.829 kg; Código LER 17 01 02; Massa do elemento 3.5 kg; Volume 0.0028 m3
Resíduos:
- embalagem: re170201 Madeira; rendimento 0.008 kg
- embalagem: re170203 Plástico; rendimento 0.001 kg

**mt08aaa010a** m³ Água
Dados técnicos: Custo energético 60.000 MJ; Emissão de CO2 30.000 kg

**mt01arg005a** t Areia de pedreira, para argamassa preparada em obra
Dados técnicos: Custo energético 75.000 MJ; Emissão de CO2 4.000 kg; Código LER 01 04 08; Massa do elemento 1000 kg; Volume 0.666667 m3

**mt08cem000l** kg Cimento cinzento em sacos
Dados técnicos: Custo energético 6.939 MJ; Emissão de CO2 0.897 kg; Código LER 17 01 01; Massa do elemento 1 kg; Volume 0.000667 m3
Resíduos:
- embalagem: re150101 Embalagens de papel e cartão; rendimento 0.009 kg
- embalagem: re170203 Plástico; rendimento 0.002 kg

**mt09pye010a** m³ Pasta de gesso para aplicação em camada fina C6, segundo EN 13279-1
Dados técnicos: Custo energético 3829.241 MJ; Emissão de CO2 183.696 kg; Código LER 17 08 02; Massa do elemento 1150 kg; Volume 1.15 m3
Resíduos:
- embalagem: re150101 Embalagens de papel e cartão; rendimento 9 kg
- embalagem: re170201 Madeira; rendimento 0.421 kg
- embalagem: re170203 Plástico; rendimento 0.9 kg

**mt09pye010b** m³ Pasta de gesso de construção B1, segundo EN 13279-1
Dados técnicos: Custo energético 3829.241 MJ; Emissão de CO2 183.696 kg; Código LER 17 08 02; Massa do elemento 1150 kg; Volume 1.15 m3
Resíduos:
- embalagem: re150101 Embalagens de papel e cartão; rendimento 9 kg
- embalagem: re170201 Madeira; rendimento 0.421 kg
- embalagem: re170203 Plástico; rendimento 0.9 kg
