# Fogão de sala pré-fabricado

- Propriedade do ficheiro: CYPE Ingenieros S.A.
- Formato: FIEBDC-3/2016
- Programa: Gerador de preços para construção civil. CYPE Ingenieros, S.A.
- Data: 17/04/2024
- Âmbito geográfico: Angola
- Moeda: AOA
- Custos indirectos: 3 %
- IVA: 18 %

## I Instalações

### IC Aquecimento, arrefecimento, climatização e A.Q.S.

#### ICH Fogões de sala, recuperadores de calor, fogões e salamandras

**ICH015** Ud Fogão de sala pré-fabricado.
Fogão de sala de queimador aberto a lenha, de carregamento frontal, potência 7 kW (6.020 kcal/h), cor preto, de chapa de aço, com pé, painéis de ferro fundido no fundo e laterais da lareira, gaveta de recolha de cinzas, embelezador da conduta de evacuação dos produtos da combustão e remate superior para fixação ao tecto com grelha de ventilação. Incluindo acessórios de ligação à conduta de evacuação dos produtos da combustão, sem incluir essa conduta. Totalmente montado e ligado.
Inclui: Implantação do fogão de sala. Disposição dos elementos. Montagem do fogão de sala e respectivos acessórios. Fixação da chaminé ao paramento. Ligação à conduta de evacuação.
Critério de medição de projecto: Número de unidades previstas, segundo documentação gráfica de Projecto.
Critério de medição de obra: Medir-se-á o número de unidades realmente executadas segundo especificações de Projecto.

| Código | Un | Descrição | Rendimento | Preço | Importância |
|---|---|---|---|---|---|
| mt38chf015a | Ud | Fogão de sala de queimador aberto a lenha, de carregamento frontal, potência 7 kW (6.020 kcal/h), cor preto, de chapa de aço, com pé, painéis de ferro fundido no fundo e laterais da lareira, gaveta de recolha de cinzas, embelezador da conduta de evacuação dos produtos da combustão e remate superior para fixação ao tecto com grelha de ventilação. (material) | 1 | 1512416.12 | 1512416.120 |
| mt38www010 | Ud | Material auxiliar para instalações de aquecimento. (material) | 1 | 1997.53 | 1997.530 |
| mo004 | h | Oficial de 1ª instalador de aquecimento. (mão de obra) | 1.049 | 1057.3 | 1109.108 |
| mo103 | h | Ajudante de instalador de aquecimento. (mão de obra) | 1.049 | 603.82 | 633.407 |
| % | % | Custos directos complementares | 2 % | 1516156.165 | 30323.123 |
|  |  | Custos directos |  |  | 1546479.288 |
