# Caldeira eléctrica, doméstica, para aquecimento

- Propriedade do ficheiro: CYPE Ingenieros S.A.
- Formato: FIEBDC-3/2016
- Programa: Gerador de preços para construção civil. CYPE Ingenieros, S.A.
- Data: 17/04/2024
- Âmbito geográfico: Angola
- Moeda: AOA
- Custos indirectos: 3 %
- IVA: 18 %

## I Instalações

### IC Aquecimento, arrefecimento, climatização e A.Q.S.

#### ICI Caldeiras eléctricas

**ICI010** Ud Caldeira eléctrica, doméstica, para aquecimento.
Caldeira mural eléctrica para aquecimento, potência de 10 kW, com três escalões de potência de 3,3, 6,6 e 10 kW, constituída por corpo de caldeira, envolvente, vaso de expansão, bomba, termostato e todos aqueles componentes necessários para o seu funcionamento incorporados no seu interior; inclusive acessórios de fixação. Totalmente montada, ligada e testada.
Inclui: Marcação através de molde. Colocação e fixação da caldeira e seus componentes. Nivelamento dos elementos. Ligações dos elementos à rede. Colocação em funcionamento.
Critério de medição de projecto: Número de unidades previstas, segundo documentação gráfica de Projecto.
Critério de medição de obra: Medir-se-á o número de unidades realmente executadas segundo especificações de Projecto.

| Código | Un | Descrição | Rendimento | Preço | Importância |
|---|---|---|---|---|---|
| mt38cme010a | Ud | Caldeira mural eléctrica para aquecimento, potência de 10 kW, com três escalões de potência de 3,3, 6,6 e 10 kW, constituída por corpo de caldeira, envolvente, vaso de expansão, bomba, termostato e todos aqueles componentes necessários para o seu funcionamento incorporados no seu interior; inclusive acessórios de fixação. (material) | 1 | 1014935.85 | 1014935.850 |
| mt38www010 | Ud | Material auxiliar para instalações de aquecimento. (material) | 1 | 1997.53 | 1997.530 |
| mo004 | h | Oficial de 1ª instalador de aquecimento. (mão de obra) | 5.246 | 1057.3 | 5546.596 |
| mo103 | h | Ajudante de instalador de aquecimento. (mão de obra) | 5.246 | 603.82 | 3167.640 |
| % | % | Custos directos complementares | 2 % | 1025647.616 | 20512.952 |
|  |  | Custos directos |  |  | 1046160.568 |

## Recursos

**mt38cme010a** Ud Caldeira mural eléctrica para aquecimento
Dados técnicos: Custo energético 1196.786 MJ; Emissão de CO2 88.183 kg
Resíduos:
- embalagem: re150101 Embalagens de papel e cartão. (componente de resíduo); rendimento 2.175 kg; Código LER 15 01 01; Massa do elemento 1 kg; Volume 0.001333 m3
- embalagem: re170201 Madeira. (componente de resíduo); rendimento 0.606 kg; Código LER 17 02 01; Massa do elemento 1 kg; Volume 0.000909 m3
