# Caldeira eléctrica, doméstica, para aquecimento e A.Q.S

- Propriedade do ficheiro: CYPE Ingenieros S.A.
- Formato: FIEBDC-3/2016
- Programa: Gerador de preços para construção civil. CYPE Ingenieros, S.A.
- Data: 17/04/2024
- Âmbito geográfico: Angola
- Moeda: AOA
- Custos indirectos: 3 %
- IVA: 18 %

## I Instalações

### IC Aquecimento, arrefecimento, climatização e A.Q.S.

#### ICI Caldeiras eléctricas

**ICI011** Ud Caldeira eléctrica, doméstica, para aquecimento e A.Q.S.
Caldeira mural mista eléctrica para aquecimento e A.Q.S., potência de 4,5 kW, constituída por corpo de caldeira, envolvente, vaso de expansão, bomba, termostato e todos aqueles componentes necessários para o seu funcionamento incorporados no seu interior; inclusive acessórios de fixação. Totalmente montada, ligada e testada.
Inclui: Marcação através de molde. Colocação e fixação da caldeira e seus componentes. Nivelamento dos elementos. Ligações dos elementos à rede. Colocação em funcionamento.
Critério de medição de projecto: Número de unidades previstas, segundo documentação gráfica de Projecto.
Critério de medição de obra: Medir-se-á o número de unidades realmente executadas segundo especificações de Projecto.

| Código | Un | Descrição | Rendimento | Preço | Importância |
|---|---|---|---|---|---|
| mt38cme010o | Ud | Caldeira mural mista eléctrica para aquecimento e A.Q.S., potência de 4,5 kW, constituída por corpo de caldeira, envolvente, vaso de expansão, bomba, termostato e todos aqueles componentes necessários para o seu funcionamento incorporados no seu interior; inclusive acessórios de fixação. (material) | 1 | 1946831.49 | 1946831.490 |
| mt38www012 | Ud | Material auxiliar para instalações de aquecimento e A.Q.S. (material) | 1 | 2496.92 | 2496.920 |
| mo004 | h | Oficial de 1ª instalador de aquecimento. (mão de obra) | 3.934 | 1057.3 | 4159.418 |
| mo103 | h | Ajudante de instalador de aquecimento. (mão de obra) | 3.934 | 603.82 | 2375.428 |
| % | % | Custos directos complementares | 2 % | 1955863.256 | 39117.265 |
|  |  | Custos directos |  |  | 1994980.521 |

## Recursos

**mt38cme010o** Ud Caldeira mural mista eléctrica para aquecimento e A.Q.S
Dados técnicos: Custo energético 2376.552 MJ; Emissão de CO2 180.825 kg
Resíduos:
- embalagem: re150101 Embalagens de papel e cartão. (componente de resíduo); rendimento 2.232 kg; Código LER 15 01 01; Massa do elemento 1 kg; Volume 0.001333 m3
- embalagem: re170201 Madeira. (componente de resíduo); rendimento 0.613 kg; Código LER 17 02 01; Massa do elemento 1 kg; Volume 0.000909 m3
