# Emissor eléctrico para sistema de aquecimento por tecto radiante, com tecto falso amovível

- Propriedade do ficheiro: CYPE Ingenieros S.A.
- Formato: FIEBDC-3/2016
- Programa: Gerador de preços para construção civil. CYPE Ingenieros, S.A.
- Data: 17/04/2024
- Âmbito geográfico: Angola
- Moeda: AOA
- Custos indirectos: 3 %
- IVA: 18 %

## I Instalações

### IC Aquecimento, arrefecimento, climatização e A.Q.S.

#### ICM Emissores de calor eléctricos

**ICM051** Ud Emissor eléctrico para sistema de aquecimento por tecto radiante, com tecto falso amovível.
Painel radiante eléctrico, com placa Prima Armstrong, bordo para perfis à vista e isolamento de fibra de vidro de 29,7 kg/m³, para sistema de aquecimento por tecto radiante, com tecto falso amovível, potência 60 W, dimensões 600x600x55 mm, com geração de radiação infravermelha por filme radiante e alimentação monofásica a 230 V, peso 1,8 kg.
Inclui: Colocação do emissor. Ligação e verificação do seu correcto funcionamento.
Critério de medição de projecto: Número de unidades previstas, segundo documentação gráfica de Projecto.
Critério de medição de obra: Medir-se-á o número de unidades realmente executadas segundo especificações de Projecto.

| Código | Un | Descrição | Rendimento | Preço | Importância |
|---|---|---|---|---|---|
| mt38ilo120acr | Ud | Painel radiante eléctrico, com placa Prima Armstrong, bordo para perfis à vista e isolamento de fibra de vidro de 29,7 kg/m³, para sistema de aquecimento por tecto radiante, com tecto falso amovível, potência 60 W, dimensões 600x600x55 mm, com geração de radiação infravermelha por filme radiante e alimentação monofásica a 230 V, peso 1,8 kg. (material) | 1 | 45907.53 | 45907.530 |
| mo004 | h | Oficial de 1ª instalador de aquecimento. (mão de obra) | 0.073 | 1057.3 | 77.183 |
| mo103 | h | Ajudante de instalador de aquecimento. (mão de obra) | 0.05 | 603.82 | 30.191 |
| % | % | Custos directos complementares | 2 % | 46014.904 | 920.298 |
|  |  | Custos directos |  |  | 46935.202 |
