# Difusor para conduta rígida de descarga para climatizador evaporativo

- Propriedade do ficheiro: CYPE Ingenieros S.A.
- Formato: FIEBDC-3/2016
- Programa: Gerador de preços para construção civil. CYPE Ingenieros, S.A.
- Data: 17/04/2024
- Âmbito geográfico: Angola
- Moeda: AOA
- Custos indirectos: 3 %
- IVA: 18 %

## I Instalações

### IC Aquecimento, arrefecimento, climatização e A.Q.S.

#### ICP Bioclimatização

**ICP040** Ud Difusor para conduta rígida de descarga para climatizador evaporativo.
Difusor de chapa de aço galvanizado para ligação à conduta de descarga, de 550x550 mm, para climatizador evaporativo, de 2 faces, com uma grelha de 300x500 mm de deflexão dupla em cada face. Inclusive acessórios de montagem e elementos de fixação. Totalmente montado.
Inclui: Fixação do difusor à conduta.
Critério de medição de projecto: Número de unidades previstas, segundo documentação gráfica de Projecto.
Critério de medição de obra: Medir-se-á o número de unidades realmente executadas segundo especificações de Projecto.

| Código | Un | Descrição | Rendimento | Preço | Importância |
|---|---|---|---|---|---|
| mt42ter060a | Ud | Difusor de chapa de aço galvanizado para ligação à conduta de descarga, de 550x550 mm, para climatizador evaporativo, de 2 faces, com uma grelha de 300x500 mm de deflexão dupla em cada face. (material) | 1 | 331554.43 | 331554.430 |
| mo005 | h | Oficial de 1ª instalador de ar condicionado. (mão de obra) | 0.459 | 1057.3 | 485.301 |
| mo104 | h | Ajudante de instalador de ar condicionado. (mão de obra) | 0.459 | 603.82 | 277.153 |
| % | % | Custos directos complementares | 2 % | 332316.884 | 6646.338 |
|  |  | Custos directos |  |  | 338963.222 |

## Recursos

**mt42ter060a** Ud Difusor de chapa de aço galvanizado para ligação à conduta de descarga
Dados técnicos: Custo energético 559.796 MJ; Emissão de CO2 41.273 kg
Resíduos:
- embalagem: re150101 Embalagens de papel e cartão. (componente de resíduo); rendimento 0.086 kg; Código LER 15 01 01; Massa do elemento 1 kg; Volume 0.001333 m3
