# Sistema adicional de alimentação com elevação vertical, para caldeira de biomassa

- Propriedade do ficheiro: CYPE Ingenieros S.A.
- Formato: FIEBDC-3/2016
- Programa: Gerador de preços para construção civil. CYPE Ingenieros, S.A.
- Data: 17/04/2024
- Âmbito geográfico: Angola
- Moeda: AOA
- Custos indirectos: 3 %
- IVA: 18 %

## I Instalações

### IC Aquecimento, arrefecimento, climatização e A.Q.S.

#### ICQ Caldeiras de biomassa

**ICQ035** Ud Sistema adicional de alimentação com elevação vertical, para caldeira de biomassa.
Sistema adicional de alimentação com elevação vertical e duplo tramo horizontal formado por kit básico para accionamento dos transportadores helicoidais sem-fim, quadro eléctrico, transportadores helicoidais sem-fim formados por tubo 220 mm de diâmetro e parafusos sem-fim sem eixo de 180 mm de diâmetro, um deles horizontal inferior de 4 m de comprimento, outro vertical de 7 m de altura e outro horizontal superior de 2 m de comprimento. Inclusive acessórios para a ligação com o sistema de extracção do silo e com a caldeira. Totalmente montado, ligado e testado.
Inclui: Marcação. Ligações dos elementos à rede.
Critério de medição de projecto: Número de unidades previstas, segundo documentação gráfica de Projecto.
Critério de medição de obra: Medir-se-á o número de unidades realmente executadas segundo especificações de Projecto.

| Código | Un | Descrição | Rendimento | Preço | Importância |
|---|---|---|---|---|---|
| mt38cbh196a | Ud | Kit básico para accionamento dos transportadores helicoidais sem-fim, formado por 3 motores de 1,5 kW cada um, parafuso sem-fim sem eixo de 180 mm de diâmetro e tubo de 220 mm de diâmetro, interruptores fim de curso e peça de ligação para o sistema de descarga e peças de transição entre transportadores helicoidais sem-fim, para sistema adicional de alimentação com elevação vertical e duplo tramo horizontal. (material) | 1 | 8022226.07 | 8022226.070 |
| mt38cbh215b | Ud | Transportador helicoidal sem-fim de 1 m de comprimento, formado por tubo de 220 mm de diâmetro e parafuso sem-fim de 180 mm de diâmetro. (material) | 5 | 377925.68 | 1889628.400 |
| mt38cbh215c | Ud | Transportador helicoidal sem-fim de 1,5 m de comprimento, formado por tubo de 220 mm de diâmetro e parafuso sem-fim de 180 mm de diâmetro. (material) | 4 | 428934.06 | 1715736.240 |
| mt38cbh072a | Ud | Tubo de ligação, para sistema de alimentação de caldeira de biomassa. (material) | 1 | 93901.78 | 93901.780 |
| mt38cbh074b | Ud | Ligação de tubo de 195 mm de diâmetro, para sistema de alimentação de caldeira de biomassa. (material) | 3 | 93901.78 | 281705.340 |
| mt38cbh071c | Ud | Abraçadeira para ligação de tubo vertical de 195 mm de diâmetro, para sistema de alimentação de caldeira de biomassa. (material) | 2 | 83468.25 | 166936.500 |
| mt38cbh073b | m | Tubo de 195 mm de diâmetro, para sistema de alimentação de caldeira de biomassa. (material) | 2 | 126361.65 | 252723.300 |
| mt38cbh025c | Ud | Quadro eléctrico para 3 motores. (material) | 1 | 2291898.98 | 2291898.980 |
| mo004 | h | Oficial de 1ª instalador de aquecimento. (mão de obra) | 25.572 | 1057.3 | 27037.276 |
| mo103 | h | Ajudante de instalador de aquecimento. (mão de obra) | 25.572 | 603.82 | 15440.885 |
| % | % | Custos directos complementares | 2 % | 14757234.771 | 295144.695 |
|  |  | Custos directos |  |  | 15052379.466 |
