# Regulador de caudal de ar

- Propriedade do ficheiro: CYPE Ingenieros S.A.
- Formato: FIEBDC-3/2016
- Programa: Gerador de preços para construção civil. CYPE Ingenieros, S.A.
- Data: 17/04/2024
- Âmbito geográfico: Angola
- Moeda: AOA
- Custos indirectos: 3 %
- IVA: 18 %

## I Instalações

### IC Aquecimento, arrefecimento, climatização e A.Q.S.

#### ICR Sistemas de condução de ar

**ICR100** Ud Regulador de caudal de ar.
Regulador de caudal de ar, circular, para sistemas de caudal de ar constante, de tipo auto-mecânico sem consumo de energia exterior, com gama de diferenças de pressão de 50 a 1000 Pa, para conduta de 200 mm de diâmetro, carcaça de chapa galvanizada, chumaceiras de plástico, comporta de regulação com membrana de poliuretano actuando como amortecedor pneumático, gama de caudais 4:1. Inclusive acessórios de montagem e elementos de fixação.
Inclui: Marcação. Colocação e fixação. Verificação do seu correcto funcionamento.
Critério de medição de projecto: Número de unidades previstas, segundo documentação gráfica de Projecto.
Critério de medição de obra: Medir-se-á o número de unidades realmente executadas segundo especificações de Projecto.

| Código | Un | Descrição | Rendimento | Preço | Importância |
|---|---|---|---|---|---|
| mt42trx630eqc | Ud | Regulador de caudal de ar, circular, para sistemas de caudal de ar constante, de tipo auto-mecânico sem consumo de energia exterior, com gama de diferenças de pressão de 50 a 1000 Pa, para conduta de 200 mm de diâmetro, carcaça de chapa galvanizada, chumaceiras de plástico, comporta de regulação com membrana de poliuretano actuando como amortecedor pneumático, gama de caudais 4:1. (material) | 1 | 247390.61 | 247390.610 |
| mo005 | h | Oficial de 1ª instalador de ar condicionado. (mão de obra) | 0.157 | 1057.3 | 165.996 |
| mo104 | h | Ajudante de instalador de ar condicionado. (mão de obra) | 0.157 | 603.82 | 94.800 |
| % | % | Custos directos complementares | 2 % | 247651.406 | 4953.028 |
|  |  | Custos directos |  |  | 252604.434 |

## Recursos

**mt42trx630eqc** Ud Regulador de caudal de ar
Dados técnicos: Custo energético 84.116 MJ; Emissão de CO2 8.266 kg
Resíduos:
- embalagem: re150101 Embalagens de papel e cartão. (componente de resíduo); rendimento 0.18 kg; Código LER 15 01 01; Massa do elemento 1 kg; Volume 0.001333 m3
- embalagem: re170203 Plástico. (componente de resíduo); rendimento 0.09 kg; Código LER 17 02 03; Massa do elemento 1 kg; Volume 0.001667 m3
