# Recuperador de calor e humidade ar-ar. Instalação em tecto

- Propriedade do ficheiro: CYPE Ingenieros S.A.
- Formato: FIEBDC-3/2016
- Programa: Gerador de preços para construção civil. CYPE Ingenieros, S.A.
- Data: 11/08/2023
- Âmbito geográfico: Angola
- Moeda: AOA
- Custos indirectos: 3 %
- IVA: 18 %

## I Instalações

### IC Aquecimento, arrefecimento, climatização e A.Q.S.

#### ICR Sistemas de condução de ar

**ICR115** Ud Recuperador de calor e humidade ar-ar. Instalação em tecto.
Recuperador entálpico ar-ar, modelo, para montagem horizontal, de dimensões 290x900x900 mm, peso 38 kg, caudal de ar a velocidade máxima 350 m³/h, consumo eléctrico dos ventiladores 182 W com alimentação monofásica a 230 V, pressão estática a velocidade máxima/mínima: 125/83 Pa, pressão sonora a velocidade máxima/mínima a 1,5 m: 35/32 dBA, eficiência térmica a velocidade máxima/mínima: 74,5/79,5%, diámetro das condutas 150 mm, ligável a uma rede TCC-Link, com alteração de modo automático de operação de recuperação a free-cooling ou vice-versa e configuração desde o comando à distância do caudal e pressão de ar, rearme automático e alarme de filtros sujos. Instalação em tecto.
Inclui: Marcação. Colocação e fixação. Ligação e verificação do seu correcto funcionamento.
Critério de medição de projecto: Número de unidades previstas, segundo documentação gráfica de Projecto.
Critério de medição de obra: Medir-se-á o número de unidades realmente executadas segundo especificações de Projecto.

| Código | Un | Descrição | Rendimento | Preço | Importância |
|---|---|---|---|---|---|
| mt42tsb305c | Ud | Recuperador entálpico ar-ar, modelo, para montagem horizontal, de dimensões 290x900x900 mm, peso 38 kg, caudal de ar a velocidade máxima 350 m³/h, consumo eléctrico dos ventiladores 182 W com alimentação monofásica a 230 V, pressão estática a velocidade máxima/mínima: 125/83 Pa, pressão sonora a velocidade máxima/mínima a 1,5 m: 35/32 dBA, eficiência térmica a velocidade máxima/mínima: 74,5/79,5%, diámetro das condutas 150 mm, ligável a uma rede TCC-Link, com alteração de modo automático de operação de recuperação a free-cooling ou vice-versa e configuração desde o comando à distância do caudal e pressão de ar, rearme automático e alarme de filtros sujos. (material) | 1 | 1391056.9 | 1391056.900 |
| mo005 | h | Oficial de 1ª instalador de ar condicionado. (mão de obra) | 1.049 | 897.29 | 941.257 |
| mo104 | h | Ajudante de instalador de ar condicionado. (mão de obra) | 1.049 | 512.5 | 537.613 |
| % | % | Custos directos complementares | 2 % | 1392535.770 | 27850.715 |
|  |  | Custos directos |  |  | 1420386.485 |

## Recursos

**mt42tsb305c** Ud Recuperador entálpico ar-ar
Dados técnicos: Custo energético 2004.536 MJ; Emissão de CO2 69.348 kg
Resíduos:
- embalagem: re150101 Embalagens de papel e cartão. (componente de resíduo); rendimento 2.143 kg; Código LER 15 01 01; Massa do elemento 1 kg; Volume 0.001333 m3
