# Recuperador de calor e humidade ar-ar. Instalação em tecto

- Propriedade do ficheiro: CYPE Ingenieros S.A.
- Formato: FIEBDC-3/2016
- Programa: Gerador de preços para construção civil. CYPE Ingenieros, S.A.
- Data: 11/08/2023
- Âmbito geográfico: Angola
- Moeda: AOA
- Custos indirectos: 3 %
- IVA: 18 %

## I Instalações

### IC Aquecimento, arrefecimento, climatização e A.Q.S.

#### ICR Sistemas de condução de ar

**ICR115** Ud Recuperador de calor e humidade ar-ar. Instalação em tecto.
Recuperador entálpico ar-ar, modelo, para montagem horizontal, de dimensões 810x1189x1189 mm, peso 143 kg, caudal de ar a velocidade máxima 1500 m³/h, consumo eléctrico dos ventiladores 786 W com alimentação monofásica a 230 V, pressão estática a velocidade máxima/mínima: 159/129 Pa, pressão sonora a velocidade máxima/mínima a 1,5 m: 39/37,5 dBA, eficiência térmica a velocidade máxima/mínima: 76,5/79%, diámetro das condutas 250 mm, ligável a uma rede TCC-Link, com alteração de modo automático de operação de recuperação a free-cooling ou vice-versa e configuração desde o comando à distância do caudal e pressão de ar, rearme automático e alarme de filtros sujos. Instalação em tecto.
Inclui: Marcação. Colocação e fixação. Ligação e verificação do seu correcto funcionamento.
Critério de medição de projecto: Número de unidades previstas, segundo documentação gráfica de Projecto.
Critério de medição de obra: Medir-se-á o número de unidades realmente executadas segundo especificações de Projecto.

| Código | Un | Descrição | Rendimento | Preço | Importância |
|---|---|---|---|---|---|
| mt42tsb305h | Ud | Recuperador entálpico ar-ar, modelo, para montagem horizontal, de dimensões 810x1189x1189 mm, peso 143 kg, caudal de ar a velocidade máxima 1500 m³/h, consumo eléctrico dos ventiladores 786 W com alimentação monofásica a 230 V, pressão estática a velocidade máxima/mínima: 159/129 Pa, pressão sonora a velocidade máxima/mínima a 1,5 m: 39/37,5 dBA, eficiência térmica a velocidade máxima/mínima: 76,5/79%, diámetro das condutas 250 mm, ligável a uma rede TCC-Link, com alteração de modo automático de operação de recuperação a free-cooling ou vice-versa e configuração desde o comando à distância do caudal e pressão de ar, rearme automático e alarme de filtros sujos. (material) | 1 | 4336824.46 | 4336824.460 |
| mo005 | h | Oficial de 1ª instalador de ar condicionado. (mão de obra) | 1.836 | 897.29 | 1647.424 |
| mo104 | h | Ajudante de instalador de ar condicionado. (mão de obra) | 1.836 | 512.5 | 940.950 |
| % | % | Custos directos complementares | 2 % | 4339412.834 | 86788.257 |
|  |  | Custos directos |  |  | 4426201.091 |

## Recursos

**mt42tsb305h** Ud Recuperador entálpico ar-ar
Dados técnicos: Custo energético 7540.189 MJ; Emissão de CO2 255.933 kg
Resíduos:
- embalagem: re150101 Embalagens de papel e cartão. (componente de resíduo); rendimento 2.143 kg; Código LER 15 01 01; Massa do elemento 1 kg; Volume 0.001333 m3
