# Recuperador de calor e humidade ar-ar, com bateria de expansão directa. Instalação em tecto

- Propriedade do ficheiro: CYPE Ingenieros S.A.
- Formato: FIEBDC-3/2016
- Programa: Gerador de preços para construção civil. CYPE Ingenieros, S.A.
- Data: 11/08/2023
- Âmbito geográfico: Angola
- Moeda: AOA
- Custos indirectos: 3 %
- IVA: 18 %

## I Instalações

### IC Aquecimento, arrefecimento, climatização e A.Q.S.

#### ICR Sistemas de condução de ar

**ICR116** Ud Recuperador de calor e humidade ar-ar, com bateria de expansão directa. Instalação em tecto.
Recuperador entálpico ar-ar, com bateria de expansão directa, para montagem horizontal, de dimensões 430x1189x1739 mm, peso 101 kg, caudal de ar a velocidade extra-alta/alta/baixa: 950/950/820 m³/h, consumo eléctrico a velocidade extra-alta/alta/baixa: 550/545/485 W com alimentação monofásica a 230 V, pressão estática a velocidade extra-alta/alta/baixa: 135/120/105 Pa, pressão sonora a velocidade extra-alta/alta/baixa a 1,5 m: 43/42/40 dBA, eficiência térmica a velocidade extra-alta/alta/baixa: 65,5/65,5/67,5%, potência frigorífica 8,25 kW (temperatura de bolbo seco de ar interior 27°C, temperatura de bolbo húmido de ar interior 19°C, temperatura de bolbo seco do ar exterior 35°C), potência calorífica 10,92 kW (temperatura de bolbo seco de ar interior 20°C, temperatura de bolbo seco do ar exterior 7°C, temperatura de bolbo húmido do ar exterior 6°C), diámetro das condutas 250 mm. Instalação em tecto.
Inclui: Marcação. Colocação e fixação. Ligação com a rede eléctrica. Ligação da unidade às linhas frigoríficas. Verificação do seu correcto funcionamento.
Critério de medição de projecto: Número de unidades previstas, segundo documentação gráfica de Projecto.
Critério de medição de obra: Medir-se-á o número de unidades realmente executadas segundo especificações de Projecto.

| Código | Un | Descrição | Rendimento | Preço | Importância |
|---|---|---|---|---|---|
| mt42tsb307c | Ud | Recuperador entálpico ar-ar, com bateria de expansão directa, para montagem horizontal, de dimensões 430x1189x1739 mm, peso 101 kg, caudal de ar a velocidade extra-alta/alta/baixa: 950/950/820 m³/h, consumo eléctrico a velocidade extra-alta/alta/baixa: 550/545/485 W com alimentação monofásica a 230 V, pressão estática a velocidade extra-alta/alta/baixa: 135/120/105 Pa, pressão sonora a velocidade extra-alta/alta/baixa a 1,5 m: 43/42/40 dBA, eficiência térmica a velocidade extra-alta/alta/baixa: 65,5/65,5/67,5%, potência frigorífica 8,25 kW (temperatura de bolbo seco de ar interior 27°C, temperatura de bolbo húmido de ar interior 19°C, temperatura de bolbo seco do ar exterior 35°C), potência calorífica 10,92 kW (temperatura de bolbo seco de ar interior 20°C, temperatura de bolbo seco do ar exterior 7°C, temperatura de bolbo húmido do ar exterior 6°C), diámetro das condutas 250 mm. (material) | 1 | 4710773.29 | 4710773.290 |
| mo005 | h | Oficial de 1ª instalador de ar condicionado. (mão de obra) | 1.574 | 897.29 | 1412.334 |
| mo104 | h | Ajudante de instalador de ar condicionado. (mão de obra) | 1.574 | 512.5 | 806.675 |
| % | % | Custos directos complementares | 2 % | 4712992.299 | 94259.846 |
|  |  | Custos directos |  |  | 4807252.145 |

## Recursos

**mt42tsb307c** Ud Recuperador entálpico ar-ar
Dados técnicos: Custo energético 5325.928 MJ; Emissão de CO2 181.299 kg
Resíduos:
- embalagem: re150101 Embalagens de papel e cartão. (componente de resíduo); rendimento 2.143 kg; Código LER 15 01 01; Massa do elemento 1 kg; Volume 0.001333 m3
