# Módulo purificador do ar para recuperador de calor ar-ar

- Propriedade do ficheiro: CYPE Ingenieros S.A.
- Formato: FIEBDC-3/2016
- Programa: Gerador de preços para construção civil. CYPE Ingenieros, S.A.
- Data: 17/04/2024
- Âmbito geográfico: Angola
- Moeda: AOA
- Custos indirectos: 3 %
- IVA: 18 %

## I Instalações

### IC Aquecimento, arrefecimento, climatização e A.Q.S.

#### ICR Sistemas de condução de ar

**ICR127** Ud Módulo purificador do ar para recuperador de calor ar-ar.
Módulo purificador do ar para recuperador de calor ar-ar, com destruição da carga viral e bacteriana, eliminação de contaminantes e redução de odores desagradavéis, através de ionizador de plasma por fotocatálise com lâmpada de raios UV, intervalo de caudal de ar de 2500 a 4000 m³/h, caudal de ar nominal 3100 m³/h, caudal de ar mínimo 2000 m³/h, caudal de ar máximo 4000 m³/h, perda de carga sem filtro 10 Pa, perda de carga com filtro 90 Pa, consumo eléctrico sem filtro 40 W, consumo eléctrico com filtro 200 W, alimentação monofásica a 230 V, redução média da carga viral superior a 98%, redução da carga bacteriana superior a 97% e redução média dos compostos orgânicos voláteis de 50%.
Inclui: Colocação e fixação. Ligação e verificação do seu correcto funcionamento.
Critério de medição de projecto: Número de unidades previstas, segundo documentação gráfica de Projecto.
Critério de medição de obra: Medir-se-á o número de unidades realmente executadas segundo especificações de Projecto.

| Código | Un | Descrição | Rendimento | Preço | Importância |
|---|---|---|---|---|---|
| mt42lmf605m | Ud | Módulo purificador do ar para recuperador de calor ar-ar, com destruição da carga viral e bacteriana, eliminação de contaminantes e redução de odores desagradavéis, através de ionizador de plasma por fotocatálise com lâmpada de raios UV, intervalo de caudal de ar de 2500 a 4000 m³/h, caudal de ar nominal 3100 m³/h, caudal de ar mínimo 2000 m³/h, caudal de ar máximo 4000 m³/h, perda de carga sem filtro 10 Pa, perda de carga com filtro 90 Pa, consumo eléctrico sem filtro 40 W, consumo eléctrico com filtro 200 W, alimentação monofásica a 230 V, redução média da carga viral superior a 98%, redução da carga bacteriana superior a 97% e redução média dos compostos orgânicos voláteis de 50%. (material) | 1 | 12891207.23 | 12891207.230 |
| mo005 | h | Oficial de 1ª instalador de ar condicionado. (mão de obra) | 0.262 | 1057.3 | 277.013 |
| mo104 | h | Ajudante de instalador de ar condicionado. (mão de obra) | 0.262 | 603.82 | 158.201 |
| % | % | Custos directos complementares | 2 % | 12891642.444 | 257832.849 |
|  |  | Custos directos |  |  | 13149475.293 |
