# Ventilador centrífugo em linha

- Propriedade do ficheiro: CYPE Ingenieros S.A.
- Formato: FIEBDC-3/2016
- Programa: Gerador de preços para construção civil. CYPE Ingenieros, S.A.
- Data: 17/04/2024
- Âmbito geográfico: Angola
- Moeda: AOA
- Custos indirectos: 3 %
- IVA: 18 %

## I Instalações

### IC Aquecimento, arrefecimento, climatização e A.Q.S.

#### ICR Sistemas de condução de ar

**ICR010** Ud Ventilador centrífugo em linha.
Ventilador centrífugo de perfil baixo, com motor para alimentação monofásica a 230 V e 50 Hz de frequência, com protecção térmica, isolamento classe F, grau de protecção IP55 e caixa de bornes ignífuga, de 1130 r.p.m., potência absorvida 520 W, caudal máximo de 1670 m³/h, dimensões 520x270 mm e 535 mm de comprimento e nível de pressão sonora de 65 dBA.
Inclui: Marcação. Colocação e fixação. Ligação e verificação do seu correcto funcionamento.
Critério de medição de projecto: Número de unidades previstas, segundo documentação gráfica de Projecto.
Critério de medição de obra: Medir-se-á o número de unidades realmente executadas segundo especificações de Projecto.

| Código | Un | Descrição | Rendimento | Preço | Importância |
|---|---|---|---|---|---|
| mt42vsp010b | Ud | Ventilador centrífugo de perfil baixo, com motor para alimentação monofásica a 230 V e 50 Hz de frequência, com protecção térmica, isolamento classe F, grau de protecção IP55 e caixa de bornes ignífuga, de 1130 r.p.m., potência absorvida 520 W, caudal máximo de 1670 m³/h, dimensões 520x270 mm e 535 mm de comprimento e nível de pressão sonora de 65 dBA. (material) | 1 | 937655.79 | 937655.790 |
| mo011 | h | Oficial de 1ª montador. (mão de obra) | 5.901 | 1057.3 | 6239.127 |
| mo080 | h | Ajudante de montador. (mão de obra) | 5.901 | 604.97 | 3569.928 |
| % | % | Custos directos complementares | 2 % | 947464.845 | 18949.297 |
|  |  | Custos directos |  |  | 966414.142 |

## Recursos

**mt42vsp010b** Ud Ventilador centrífugo de perfil baixo
Dados técnicos: Custo energético 286.079 MJ; Emissão de CO2 21.940 kg
Resíduos:
- embalagem: re150101 Embalagens de papel e cartão. (componente de resíduo); rendimento 1.584 kg; Código LER 15 01 01; Massa do elemento 1 kg; Volume 0.001333 m3
