# Extractor para casa de banho

- Propriedade do ficheiro: CYPE Ingenieros S.A.
- Formato: FIEBDC-3/2016
- Programa: Gerador de preços para construção civil. CYPE Ingenieros, S.A.
- Data: 17/04/2024
- Âmbito geográfico: Angola
- Moeda: AOA
- Custos indirectos: 3 %
- IVA: 18 %

## I Instalações

### IC Aquecimento, arrefecimento, climatização e A.Q.S.

#### ICR Sistemas de condução de ar

**ICR014** Ud Extractor para casa de banho.
Extractor para casa de banho formado por ventilador helicoidal extraplano, velocidade 2350 r.p.m., potência máxima de 9 W, caudal de descarga livre 80 m³/h, nível de pressão sonora de 33 dBA, de dimensões 121x94x121 mm, diâmetro de saída 94 mm, cor branca, motor para alimentação monofásica a 230 V e 50 Hz de frequência. Inclusive acessórios e elementos de fixação.
Inclui: Marcação. Colocação e fixação. Ligação e verificação do seu correcto funcionamento.
Critério de medição de projecto: Número de unidades previstas, segundo documentação gráfica de Projecto.
Critério de medição de obra: Medir-se-á o número de unidades realmente executadas segundo especificações de Projecto.

| Código | Un | Descrição | Rendimento | Preço | Importância |
|---|---|---|---|---|---|
| mt42ebs070a | Ud | Ventilador helicoidal extraplano, velocidade 2350 r.p.m., potência máxima de 9 W, caudal de descarga livre 80 m³/h, nível de pressão sonora de 33 dBA, de dimensões 121x94x121 mm, diâmetro de saída 94 mm, cor branca, motor para alimentação monofásica a 230 V e 50 Hz de frequência. (material) | 1 | 70348.89 | 70348.890 |
| mo003 | h | Oficial de 1ª electricista. (mão de obra) | 0.262 | 1057.3 | 277.013 |
| mo102 | h | Ajudante de electricista. (mão de obra) | 0.262 | 603.82 | 158.201 |
| % | % | Custos directos complementares | 2 % | 70784.104 | 1415.682 |
|  |  | Custos directos |  |  | 72199.786 |

## Recursos

**mt42ebs070a** Ud Ventilador helicoidal extraplano
Dados técnicos: Custo energético 6.417 MJ; Emissão de CO2 1.534 kg
Resíduos:
- embalagem: re150101 Embalagens de papel e cartão. (componente de resíduo); rendimento 1.32 kg; Código LER 15 01 01; Massa do elemento 1 kg; Volume 0.001333 m3
