# Conduta circular de parede dupla de aço inoxidável, com isolamento, com resistência ao fogo

- Propriedade do ficheiro: CYPE Ingenieros S.A.
- Formato: FIEBDC-3/2016
- Programa: Gerador de preços para construção civil. CYPE Ingenieros, S.A.
- Data: 17/04/2024
- Âmbito geográfico: Angola
- Moeda: AOA
- Custos indirectos: 3 %
- IVA: 18 %

## I Instalações

### IC Aquecimento, arrefecimento, climatização e A.Q.S.

#### ICR Sistemas de condução de ar

**ICR022** m Conduta circular de parede dupla de aço inoxidável, com isolamento, com resistência ao fogo.
Conduta circular, com uma resistência ao fogo de 120 minutos, formada por tubo de parede dupla com isolamento e junta de estanquidade exterior, de 80 mm de diâmetro interior, composto por parede interior de aço inoxidável AISI 304 e parede exterior de aço inoxidável AISI 304, com isolamento de lã de rocha entre paredes, de 100 mm de espessura, com junta de estanquidade exterior de silicone, resistência ao fogo EI 120 (ho/ve) S500 multi segundo EN 13501-4, pressão de trabalho até 5000 Pa, para desenfumagem. Inclusive acessórios, peças especiais, módulos finais e material auxiliar para montagem e fixação.
Inclui: Marcação. Colocação de tubos, acessórios, peças especiais e módulos finais. Fixação do material auxiliar para montagem e fixação à obra. Montagem. Ligação e verificação do seu correcto funcionamento.
Critério de medição de projecto: Comprimento medido segundo documentação gráfica de Projecto.
Critério de medição de obra: Medir-se-á o comprimento realmente executado segundo especificações de Projecto.

| Código | Un | Descrição | Rendimento | Preço | Importância |
|---|---|---|---|---|---|
| mt20din286a | Ud | Material auxiliar para montagem e fixação dos tubos de parede dupla com isolamento e junta de estanquidade exterior, de 80 mm de diâmetro interior. (material) | 1 | 16900.06 | 16900.060 |
| mt20din285an | m | Tubo de parede dupla com isolamento e junta de estanquidade exterior, de 80 mm de diâmetro interior, composto por parede interior de aço inoxidável AISI 304 e parede exterior de aço inoxidável AISI 304, com isolamento de lã de rocha entre paredes, de 100 mm de espessura, com junta de estanquidade exterior de silicone, resistência ao fogo EI 120 (ho/ve) S500 multi segundo EN 13501-4, pressão de trabalho até 5000 Pa, segundo EN 12101-7, com o preço incrementado em 65% relativamente a acessórios, peças especiais e módulos finais. (material) | 1 | 464751.82 | 464751.820 |
| mo004 | h | Oficial de 1ª instalador de aquecimento. (mão de obra) | 0.407 | 1057.3 | 430.321 |
| mo103 | h | Ajudante de instalador de aquecimento. (mão de obra) | 0.407 | 603.82 | 245.755 |
| % | % | Custos directos complementares | 2 % | 482327.956 | 9646.559 |
|  |  | Custos directos |  |  | 491974.515 |

Resíduos:
- colocação: mt20din285an; factor de resíduo 0.0105

## Recursos

**mt20din285an** m Tubo de parede dupla com isolamento e junta de estanquidade exterior
Dados técnicos: Custo energético 204.741 MJ; Emissão de CO2 21.390 kg; Código LER 17 04 05; Massa do elemento 4 kg; Volume 0.001905 m3
Resíduos:
- embalagem: re170201 Madeira. (componente de resíduo); rendimento 0.013 kg; Código LER 17 02 01; Massa do elemento 1 kg; Volume 0.000909 m3
- embalagem: re170203 Plástico. (componente de resíduo); rendimento 0.003 kg; Código LER 17 02 03; Massa do elemento 1 kg; Volume 0.001667 m3
