# Silenciador para conduta

- Propriedade do ficheiro: CYPE Ingenieros S.A.
- Formato: FIEBDC-3/2016
- Programa: Gerador de preços para construção civil. CYPE Ingenieros, S.A.
- Data: 17/04/2024
- Âmbito geográfico: Angola
- Moeda: AOA
- Custos indirectos: 3 %
- IVA: 18 %

## I Instalações

### IC Aquecimento, arrefecimento, climatização e A.Q.S.

#### ICR Sistemas de condução de ar

**ICR085** Ud Silenciador para conduta.
Silenciador de células com desenho higiénico e células de poupança energética integradas, de 200 mm de largura, 300 mm de altura e 500 mm de comprimento, com 1 célula de lã mineral, não combustível segundo DIN 4102 A2, protegida com tecido de seda de vidro, aro de perfil favorável ao fluxo de ar (raio > 15 mm), de 100 mm de espessura, com carcaça de chapa de aço galvanizado. Inclusive acessórios de montagem e elementos de fixação.
Inclui: Marcação. Colocação e fixação. Verificação do seu correcto funcionamento.
Critério de medição de projecto: Número de unidades previstas, segundo documentação gráfica de Projecto.
Critério de medição de obra: Medir-se-á o número de unidades realmente executadas segundo especificações de Projecto.

| Código | Un | Descrição | Rendimento | Preço | Importância |
|---|---|---|---|---|---|
| mt42trx410aaaa | Ud | Silenciador de células com desenho higiénico e células de poupança energética integradas, de 200 mm de largura, 300 mm de altura e 500 mm de comprimento, com 1 célula de lã mineral, não combustível segundo DIN 4102 A2, protegida com tecido de seda de vidro, aro de perfil favorável ao fluxo de ar (raio > 15 mm), de 100 mm de espessura, com carcaça de chapa de aço galvanizado. (material) | 1 | 266055.04 | 266055.040 |
| mo005 | h | Oficial de 1ª instalador de ar condicionado. (mão de obra) | 0.282 | 1057.3 | 298.159 |
| mo104 | h | Ajudante de instalador de ar condicionado. (mão de obra) | 0.282 | 603.82 | 170.277 |
| % | % | Custos directos complementares | 2 % | 266523.476 | 5330.470 |
|  |  | Custos directos |  |  | 271853.946 |

## Recursos

**mt42trx410aaaa** Ud Silenciador de células com desenho higiénico e células de poupança energética integradas
Dados técnicos: Custo energético 408.684 MJ; Emissão de CO2 33.444 kg
Resíduos:
- embalagem: re150101 Embalagens de papel e cartão. (componente de resíduo); rendimento 0.18 kg; Código LER 15 01 01; Massa do elemento 1 kg; Volume 0.001333 m3
- embalagem: re170203 Plástico. (componente de resíduo); rendimento 0.09 kg; Código LER 17 02 03; Massa do elemento 1 kg; Volume 0.001667 m3
