# Recuperador de calor e humidade ar-ar, com bateria de expansão directa. Instalação em tecto

- Propriedade do ficheiro: CYPE Ingenieros S.A.
- Formato: FIEBDC-3/2016
- Programa: Gerador de preços para construção civil. CYPE Ingenieros, S.A.
- Data: 17/04/2024
- Âmbito geográfico: Angola
- Moeda: AOA
- Custos indirectos: 3 %
- IVA: 18 %

## I Instalações

### IC Aquecimento, arrefecimento, climatização e A.Q.S.

#### ICR Sistemas de condução de ar

**ICR116** Ud Recuperador de calor e humidade ar-ar, com bateria de expansão directa. Instalação em tecto.
Recuperador entálpico ar-ar, eficiência de recuperação calorífica a velocidade alta 82,5%, caudal de ar nominal a velocidade máxima 500 m³/h, pressão de ar nominal a velocidade máxima 90 Pa, consumo eléctrico a velocidade alta 113 W, dimensões 305x866x1113 mm, peso 46,5 kg, pressão sonora a velocidade máxima 37,5 dBA, alimentação monofásica (230V/50Hz), com ligações de 200 mm de diâmetro, permutador de calor de alta eficiência, pré-filtros de ar, ventiladores com motor DC de 3 velocidades, com alteração de modo automático de operação de recuperação a free-cooling e possibilidade de controlo domótico. Instalação em tecto.
Inclui: Marcação. Colocação e fixação. Ligação com a rede eléctrica. Ligação da unidade às linhas frigoríficas. Verificação do seu correcto funcionamento.
Critério de medição de projecto: Número de unidades previstas, segundo documentação gráfica de Projecto.
Critério de medição de obra: Medir-se-á o número de unidades realmente executadas segundo especificações de Projecto.

| Código | Un | Descrição | Rendimento | Preço | Importância |
|---|---|---|---|---|---|
| mt42dai650d | Ud | Recuperador entálpico ar-ar, eficiência de recuperação calorífica a velocidade alta 82,5%, caudal de ar nominal a velocidade máxima 500 m³/h, pressão de ar nominal a velocidade máxima 90 Pa, consumo eléctrico a velocidade alta 113 W, dimensões 305x866x1113 mm, peso 46,5 kg, pressão sonora a velocidade máxima 37,5 dBA, alimentação monofásica (230V/50Hz), com ligações de 200 mm de diâmetro, permutador de calor de alta eficiência, pré-filtros de ar, ventiladores com motor DC de 3 velocidades, com alteração de modo automático de operação de recuperação a free-cooling e possibilidade de controlo domótico. (material) | 1 | 3160200.62 | 3160200.620 |
| mt42dai652a | Ud | Bateria de expansão directa, potência frigorífica 3,4 kW, potência calorífica 4,2 kW, de 250x550x809 mm, peso 19 kg, para recuperador de calor ar-ar. (material) | 1 | 2128440.33 | 2128440.330 |
| mo005 | h | Oficial de 1ª instalador de ar condicionado. (mão de obra) | 0.918 | 1057.3 | 970.601 |
| mo104 | h | Ajudante de instalador de ar condicionado. (mão de obra) | 0.918 | 603.82 | 554.307 |
| % | % | Custos directos complementares | 2 % | 5290165.858 | 105803.317 |
|  |  | Custos directos |  |  | 5395969.175 |
