# Sonda geotérmica vertical

- Propriedade do ficheiro: CYPE Ingenieros S.A.
- Formato: FIEBDC-3/2016
- Programa: Gerador de preços para construção civil. CYPE Ingenieros, S.A.
- Data: 17/04/2024
- Âmbito geográfico: Angola
- Moeda: AOA
- Custos indirectos: 3 %
- IVA: 18 %

## I Instalações

### IC Aquecimento, arrefecimento, climatização e A.Q.S.

#### ICU Geotermia

**ICU010** Ud Sonda geotérmica vertical.
Sonda geotérmica para instalação vertical, de 50 m de comprimento e 96 mm de diâmetro, formada por um tubo de polietileno de alta densidade (PE 100) de 32 mm de diâmetro e 2,9 mm de espessura, SDR11, e um pé com forma de V, ao que são soldados os tubos, peso da sonda 123,75 kg, temperatura de trabalho entre -20°C e 30°C, fornecida em rolos, com tubo de injecção, distanciadores para tubos e argamassa preparada de bentonite e cimento.
Critério de medição de projecto: Número de unidades previstas, segundo documentação gráfica de Projecto.
Critério de medição de obra: Medir-se-á o número de unidades realmente executadas segundo especificações de Projecto.

| Código | Un | Descrição | Rendimento | Preço | Importância |
|---|---|---|---|---|---|
| mt37sge025aa | Ud | Sonda geotérmica para instalação vertical, de 50 m de comprimento e 96 mm de diâmetro, formada por um tubo de polietileno de alta densidade (PE 100) de 32 mm de diâmetro e 2,9 mm de espessura, SDR11, e um pé com forma de V, ao que são soldados os tubos, peso da sonda 123,75 kg, temperatura de trabalho entre -20°C e 30°C, fornecida em rolos. (material) | 1 | 348676.12 | 348676.120 |
| mt37sge030a | m | Tubo de injecção, de polietileno de alta densidade (PEAD/HDPE), de 25 mm de diâmetro exterior e 2,3 mm de espessura, para enchimento de sonda geotérmica vertical. (material) | 52 | 1695.52 | 88167.040 |
| mt37sge060a | Ud | Distanciador para tubos, 2x32 mm, com orifício central de 45 mm de diâmetro para condução do tubo de injecção, para sonda geotérmica vertical. (material) | 7 | 6016.37 | 42114.590 |
| mt08var100a | kg | Argamassa preparada de bentonite e cimento, de condutibilidade térmica mínima 2,35 W/(m°C), baixa permeabilidade à água, resistente a geadas, densidade 1800 kg/m³, resistência mecânica à compressão 10 N/mm², para injecção e enchimento de sonda geotérmica vertical. (material) | 900 | 195.79 | 176211.000 |
| mo004 | h | Oficial de 1ª instalador de aquecimento. (mão de obra) | 1.639 | 1057.3 | 1732.915 |
| mo103 | h | Ajudante de instalador de aquecimento. (mão de obra) | 1.639 | 603.82 | 989.661 |
| % | % | Custos directos complementares | 2 % | 657891.326 | 13157.827 |
|  |  | Custos directos |  |  | 671049.153 |

Resíduos:
- colocação: mt37sge025aa; factor de resíduo 0.022
- colocação: mt37sge030a; factor de resíduo 0.0440013
- colocação: mt37sge060a; factor de resíduo 0.043
- colocação: mt08var100a; factor de resíduo 0.017465

## Recursos

**mt37sge025aa** Ud Sonda geotérmica para instalação vertical
Dados técnicos: Custo energético 16958.723 MJ; Emissão de CO2 601.461 kg; Código LER 17 02 03; Massa do elemento 123.75 kg; Volume 0.20625 m3
Resíduos:
- embalagem: re150101 Embalagens de papel e cartão. (componente de resíduo); rendimento 0.042 kg; Código LER 15 01 01; Massa do elemento 1 kg; Volume 0.001333 m3

**mt37sge030a** m Tubo de injecção
Dados técnicos: Custo energético 26.428 MJ; Emissão de CO2 0.670 kg; Código LER 17 02 03; Massa do elemento 0.1532 kg; Volume 0.000255 m3
Resíduos:
- embalagem: re170201 Madeira. (componente de resíduo); rendimento 0.04 kg; Código LER 17 02 01; Massa do elemento 1 kg; Volume 0.000909 m3

**mt37sge060a** Ud Distanciador para tubos
Dados técnicos: Custo energético 3.445 MJ; Emissão de CO2 0.152 kg; Código LER 17 02 03; Massa do elemento 0.025 kg; Volume 0.000042 m3
Resíduos:
- embalagem: re150101 Embalagens de papel e cartão; rendimento 0.035 kg

**mt08var100a** kg Argamassa preparada de bentonite e cimento
Dados técnicos: Custo energético 3.420 MJ; Emissão de CO2 0.445 kg; Código LER 17 05 06; Massa do elemento 1 kg; Volume 0.001 m3
