# Unidade compacta água-ar-água bomba de calor de produção simultânea de água fria e de água quente, sistema 4 tubos, para instalação no exterior

- Propriedade do ficheiro: CYPE Ingenieros S.A.
- Formato: FIEBDC-3/2016
- Programa: Gerador de preços para construção civil. CYPE Ingenieros, S.A.
- Data: 17/04/2024
- Âmbito geográfico: Angola
- Moeda: AOA
- Custos indirectos: 3 %
- IVA: 18 %

## I Instalações

### IC Aquecimento, arrefecimento, climatização e A.Q.S.

#### ICV Unidades centrais para aquecimento, arrefecimento, climatização e A.Q.S.

**ICV005** Ud Unidade compacta água-ar-água bomba de calor de produção simultânea de água fria e de água quente, sistema 4 tubos, para instalação no exterior.
Unidade compacta água-ar-água bomba de calor de produção simultânea de água fria e de água quente, sistema de quatro tubos, potência frigorífica nominal de 24,2 kW e potência calorífica nominal de 34,1 kW, (temperatura de saída da água fria: 7°C, salto térmico: 5°C, e temperatura de saída da água quente: 50°C), caudal de água nominal de 4,2 m³/h, caudal de ar nominal de 13000 m³/h e potência sonora de 60,8 dBA; com interruptor de caudal, com refrigerante R-407C, com manómetros, termómetros, válvula de segurança, purgador, filtro, para instalação no exterior. Totalmente montada, ligada e colocada em funcionamento pela empresa instaladora para a verificação do seu correcto funcionamento.
Critérios considerados na determinação do preço da unidade de obra: O preço não inclui os elementos anti-vibratórios de pavimento.
Inclui: Implantação da unidade. Colocação e fixação da unidade e respectivos acessórios. Ligação com as redes de abastecimento de água, eléctrica e de recolha de condensados. Colocação em funcionamento.
Critério de medição de projecto: Número de unidades previstas, segundo documentação gráfica de Projecto.
Critério de medição de obra: Medir-se-á o número de unidades realmente executadas segundo especificações de Projecto.

| Código | Un | Descrição | Rendimento | Preço | Importância |
|---|---|---|---|---|---|
| mt42bcc200a | Ud | Unidade compacta água-ar-água bomba de calor de produção simultânea de água fria e de água quente, sistema de quatro tubos, potência frigorífica nominal de 24,2 kW e potência calorífica nominal de 34,1 kW, (temperatura de saída da água fria: 7°C, salto térmico: 5°C, e temperatura de saída da água quente: 50°C), caudal de água nominal de 4,2 m³/h, caudal de ar nominal de 13000 m³/h e potência sonora de 60,8 dBA; com interruptor de caudal. (material) | 1 | 11368097.18 | 11368097.180 |
| mt37www060g | Ud | Filtro de retenção de resíduos de latão, com peneiro de aço inoxidável com perfurações de 0,5 mm de diâmetro, com rosca de 1 1/2", para uma pressão máxima de funcionamento de 16 bar e uma temperatura máxima de 110°C. (material) | 2 | 28809.63 | 57619.260 |
| mt37www050f | Ud | União anti-vibração, de borracha, com rosca de 1 1/2", para uma pressão máxima de funcionamento de 10 bar. (material) | 4 | 53089.14 | 212356.560 |
| mt42www040 | Ud | Manómetro com banho de glicerina e diâmetro de esfera de 100 mm, com tomada vertical, para montagem roscado de 1/2", escala de pressão de 0 a 5 bar. (material) | 4 | 51472.08 | 205888.320 |
| mt37sgl020d | Ud | Purgador automático de ar com bóia e rosca de 1/2" de diâmetro, corpo e tampa de latão, para uma pressão máxima de funcionamento de 10 bar e uma temperatura máxima de 110°C. (material) | 2 | 10403.09 | 20806.180 |
| mt42www050 | Ud | Termómetro bimetálico, diâmetro de esfera de 100 mm, com tomada vertical, com bainha de 1/2", escala de temperatura de 0 a 120°C. (material) | 4 | 65038.65 | 260154.600 |
| mt37svs010h | Ud | Válvula de segurança, de latão, com rosca de 3/4" de diâmetro, regulada a 4 bar de pressão. (material) | 2 | 10091.7 | 20183.400 |
| mo005 | h | Oficial de 1ª instalador de ar condicionado. (mão de obra) | 17.468 | 1057.3 | 18468.916 |
| mo104 | h | Ajudante de instalador de ar condicionado. (mão de obra) | 17.468 | 603.82 | 10547.528 |
| % | % | Custos directos complementares | 2 % | 12174121.944 | 243482.439 |
|  |  | Custos directos |  |  | 12417604.383 |

## Recursos

**mt37www060g** Ud Filtro de retenção de resíduos de latão
Dados técnicos: Custo energético 1001.562 MJ; Emissão de CO2 70.973 kg
Resíduos:
- embalagem: re150101 Embalagens de papel e cartão. (componente de resíduo); rendimento 0.072 kg; Código LER 15 01 01; Massa do elemento 1 kg; Volume 0.001333 m3

**mt37www050f** Ud União anti-vibração, de borracha, com rosca de 1 1/2", para uma pressão máxima de funcionamento de 10 bar
Dados técnicos: Custo energético 218.117 MJ; Emissão de CO2 19.384 kg
Resíduos:
- embalagem: re150101 Embalagens de papel e cartão; rendimento 0.072 kg

**mt37sgl020d** Ud Purgador automático de ar com bóia e rosca de 1/2" de diâmetro
Dados técnicos: Custo energético 35.179 MJ; Emissão de CO2 2.421 kg
Resíduos:
- embalagem: re150101 Embalagens de papel e cartão; rendimento 0.072 kg

**mt37svs010h** Ud Válvula de segurança, de latão, com rosca de 3/4" de diâmetro, regulada a 4 bar de pressão
Dados técnicos: Custo energético 511.326 MJ; Emissão de CO2 34.399 kg
Resíduos:
- embalagem: re150101 Embalagens de papel e cartão; rendimento 0.072 kg
