# Unidade ar-água, bomba de calor aerotérmica, para produção de A.Q.S

- Propriedade do ficheiro: CYPE Ingenieros S.A.
- Formato: FIEBDC-3/2016
- Programa: Gerador de preços para construção civil. CYPE Ingenieros, S.A.
- Data: 17/04/2024
- Âmbito geográfico: Angola
- Moeda: AOA
- Custos indirectos: 3 %
- IVA: 18 %

## I Instalações

### IC Aquecimento, arrefecimento, climatização e A.Q.S.

#### ICV Unidades centrais para aquecimento, arrefecimento, climatização e A.Q.S.

**ICV050** Ud Unidade ar-água, bomba de calor aerotérmica, para produção de A.Q.S..
Bomba de calor aerotérmica, ar-água, para produção de A.Q.S., para gás R-134a, para instalação no interior, com interface de utilizador com ecrã LCD e controlo digital, potência calorífica nominal de 2 kW, COP = 3,77, depósito de A.Q.S. de aço vitrificado de 270 litros, perfil de consumo XL, dimensões 1835x700x735 mm, resistência eléctrica de apoio de 2 kW, alimentação monofásica a 230 V, pressão sonora 40 dBA, limites operativos: entrada de ar entre -10°C e 35°C, saída de água a 60°C (70°C com a resistência eléctrica de apoio). Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42jun010b | Ud | Bomba de calor aerotérmica, ar-água, para produção de A.Q.S., para gás R-134a, para instalação no interior, com interface de utilizador com ecrã LCD e controlo digital, potência calorífica nominal de 2 kW, COP = 3,77, depósito de A.Q.S. de aço vitrificado de 270 litros, perfil de consumo XL, dimensões 1835x700x735 mm, resistência eléctrica de apoio de 2 kW, alimentação monofásica a 230 V, pressão sonora 40 dBA, limites operativos: entrada de ar entre -10°C e 35°C, saída de água a 60°C (70°C com a resistência eléctrica de apoio). (material) | 1 | 2793867.76 | 2793867.760 |
| mt37sve010d | Ud | Válvula de esfera de latão niquelado para enroscar de 1". (material) | 1 | 14451.3 | 14451.300 |
| mt37sve010c | Ud | Válvula de esfera de latão niquelado para enroscar de 3/4". (material) | 1 | 8684.63 | 8684.630 |
| mo005 | h | Oficial de 1ª instalador de ar condicionado. (mão de obra) | 1.049 | 1057.3 | 1109.108 |
| mo104 | h | Ajudante de instalador de ar condicionado. (mão de obra) | 1.049 | 603.82 | 633.407 |
| % | % | Custos directos complementares | 2 % | 2818746.205 | 56374.924 |
|  |  | Custos directos |  |  | 2875121.129 |

## Recursos

**mt42jun010b** Ud Bomba de calor aerotérmica
Dados técnicos: Custo energético 5308.326 MJ; Emissão de CO2 310.931 kg
Resíduos:
- embalagem: re150101 Embalagens de papel e cartão. (componente de resíduo); rendimento 2.315 kg; Código LER 15 01 01; Massa do elemento 1 kg; Volume 0.001333 m3
- embalagem: re170201 Madeira. (componente de resíduo); rendimento 0.623 kg; Código LER 17 02 01; Massa do elemento 1 kg; Volume 0.000909 m3

**mt37sve010d** Ud Válvula de esfera de latão niquelado para enroscar de 1"
Dados técnicos: Custo energético 843.399 MJ; Emissão de CO2 56.701 kg
Resíduos:
- embalagem: re150101 Embalagens de papel e cartão; rendimento 0.072 kg

**mt37sve010c** Ud Válvula de esfera de latão niquelado para enroscar de 3/4"
Dados técnicos: Custo energético 720.409 MJ; Emissão de CO2 48.441 kg
Resíduos:
- embalagem: re150101 Embalagens de papel e cartão; rendimento 0.072 kg
