# Unidade interior, sistema ar-água multi-split

- Propriedade do ficheiro: CYPE Ingenieros S.A.
- Formato: FIEBDC-3/2016
- Programa: Gerador de preços para construção civil. CYPE Ingenieros, S.A.
- Data: 17/04/2024
- Âmbito geográfico: Angola
- Moeda: AOA
- Custos indirectos: 3 %
- IVA: 18 %

## I Instalações

### IC Aquecimento, arrefecimento, climatização e A.Q.S.

#### ICV Unidades centrais para aquecimento, arrefecimento, climatização e A.Q.S.

**ICV072** Ud Unidade interior, sistema ar-água multi-split
Unidade interior para sistema multi-split, para aquecimento, potência calorífica 11 kW, para gás R-410A e R-134a, dimensões 705x600x695 mm, pressão sonora em modo normal/silencioso: 43/40 dBA, peso 144 kg, diâmetro de ligação da tubagem do líquido 3/8", diâmetro de ligação da tubagem de gás 5/8", índice de capacidade 100, intervalo de temperatura de saída de água para aquecimento desde 25 até 80°C, intervalo de temperatura de saída de água para produção de A.Q.S. desde 45 até 75°C. Totalmente montado, ligado e colocado em funcionamento pela empresa instaladora para a verificação do seu correcto funcionamento.
Inclui: Marcação do equipamento. Colocação e fixação do equipamento e dos seus acessórios. Ligação com as redes de abastecimento de água, eléctrica e de recolha de condensados. Colocação em funcionamento.
Critério de medição de projecto: Número de unidades previstas, segundo documentação gráfica de Projecto.
Critério de medição de obra: Medir-se-á o número de unidades realmente executadas segundo especificações de Projecto.

| Código | Un | Descrição | Rendimento | Preço | Importância |
|---|---|---|---|---|---|
| mt42dai370a | Ud | Unidade interior para sistema multi-split, para aquecimento, potência calorífica 11 kW, para gás R-410A e R-134a, dimensões 705x600x695 mm, pressão sonora em modo normal/silencioso: 43/40 dBA, peso 144 kg, diâmetro de ligação da tubagem do líquido 3/8", diâmetro de ligação da tubagem de gás 5/8", índice de capacidade 100, intervalo de temperatura de saída de água para aquecimento desde 25 até 80°C, intervalo de temperatura de saída de água para produção de A.Q.S. desde 45 até 75°C. (material) | 1 | 6476904.21 | 6476904.210 |
| mt37sve010e | Ud | Válvula de esfera de latão niquelado para enroscar de 1 1/4". (material) | 2 | 19952.72 | 39905.440 |
| mo005 | h | Oficial de 1ª instalador de ar condicionado. (mão de obra) | 2.033 | 1057.3 | 2149.491 |
| mo104 | h | Ajudante de instalador de ar condicionado. (mão de obra) | 2.033 | 603.82 | 1227.566 |
| % | % | Custos directos complementares | 2 % | 6520186.707 | 130403.734 |
|  |  | Custos directos |  |  | 6650590.441 |

## Recursos

**mt37sve010e** Ud Válvula de esfera de latão niquelado para enroscar de 1 1/4"
Dados técnicos: Custo energético 1282.649 MJ; Emissão de CO2 86.201 kg
Resíduos:
- embalagem: re150101 Embalagens de papel e cartão. (componente de resíduo); rendimento 0.072 kg; Código LER 15 01 01; Massa do elemento 1 kg; Volume 0.001333 m3
