# Unidade água-água, bomba de calor geotérmica, para arrefecimento

- Propriedade do ficheiro: CYPE Ingenieros S.A.
- Formato: FIEBDC-3/2016
- Programa: Gerador de preços para construção civil. CYPE Ingenieros, S.A.
- Data: 17/04/2024
- Âmbito geográfico: Angola
- Moeda: AOA
- Custos indirectos: 3 %
- IVA: 18 %

## I Instalações

### IC Aquecimento, arrefecimento, climatização e A.Q.S.

#### ICV Unidades centrais para aquecimento, arrefecimento, climatização e A.Q.S.

**ICV205** Ud Unidade água-água, bomba de calor geotérmica, para arrefecimento.
Unidade água-água de arrefecimento, geotérmica, alimentação trifásica a 400 V, potência calorífica nominal 40,46 kW (temperatura de entrada da água ao condensador 40°C, temperatura de saída da água do condensador 45°C, temperatura de entrada da água o evaporador 12°C, temperatura de saída da água do evaporador 7°C), potência frigorífica nominal 34,5 kW (temperatura de entrada da água o evaporador 12°C, temperatura de saída da água do evaporador 7°C, temperatura de entrada da água ao condensador 30°C, temperatura de saída da água do condensador 35°C) (EER 4,29), potência sonora 67 dBA, dimensões 1201x883x798 mm, peso 240 kg, para gás R-410A, com envolvente e painéis de chapa de aço galvanizado, compressores herméticos de tipo scroll, suportes anti-vibratórios, permutadores de placas soldadas de aço inoxidável AISI 316 com isolamento térmico, válvula de expansão termostática, elementos de segurança de alta e baixa pressão do refrigerante, válvulas de segurança no circuito frigorífico, sondas de temperatura, transdutor de pressão, controlador de caudal de água, quadro eléctrico e módulo electrónico de controlo. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42bcg020k | Ud | Unidade água-água de arrefecimento, geotérmica, alimentação trifásica a 400 V, potência calorífica nominal 40,46 kW (temperatura de entrada da água ao condensador 40°C, temperatura de saída da água do condensador 45°C, temperatura de entrada da água o evaporador 12°C, temperatura de saída da água do evaporador 7°C), potência frigorífica nominal 34,5 kW (temperatura de entrada da água o evaporador 12°C, temperatura de saída da água do evaporador 7°C, temperatura de entrada da água ao condensador 30°C, temperatura de saída da água do condensador 35°C) (EER 4,29), potência sonora 67 dBA, dimensões 1201x883x798 mm, peso 240 kg, para gás R-410A, com envolvente e painéis de chapa de aço galvanizado, compressores herméticos de tipo scroll, suportes anti-vibratórios, permutadores de placas soldadas de aço inoxidável AISI 316 com isolamento térmico, válvula de expansão termostática, elementos de segurança de alta e baixa pressão do refrigerante, válvulas de segurança no circuito frigorífico, sondas de temperatura, transdutor de pressão, controlador de caudal de água, quadro eléctrico e módulo electrónico de controlo. (material) | 1 | 24534671.149999999 | 24534671.150 |
| mt37www050f | Ud | União anti-vibração, de borracha, com rosca de 1 1/2", para uma pressão máxima de funcionamento de 10 bar. (material) | 4 | 53089.14 | 212356.560 |
| mt42www050 | Ud | Termómetro bimetálico, diâmetro de esfera de 100 mm, com tomada vertical, com bainha de 1/2", escala de temperatura de 0 a 120°C. (material) | 2 | 65038.65 | 130077.300 |
| mt37sve010f | Ud | Válvula de esfera de latão niquelado para enroscar de 1 1/2". (material) | 4 | 32973.89 | 131895.560 |
| mo005 | h | Oficial de 1ª instalador de ar condicionado. (mão de obra) | 19.671 | 1057.3 | 20798.148 |
| mo104 | h | Ajudante de instalador de ar condicionado. (mão de obra) | 19.671 | 603.82 | 11877.743 |
| % | % | Custos directos complementares | 2 % | 25041676.461 | 500833.529 |
|  |  | Custos directos |  |  | 25542509.990 |

## Recursos

**mt42bcg020k** Ud Unidade água-água de arrefecimento
Dados técnicos: Custo energético 10460.804 MJ; Emissão de CO2 616.517 kg
Resíduos:
- embalagem: re150101 Embalagens de papel e cartão. (componente de resíduo); rendimento 3.263 kg; Código LER 15 01 01; Massa do elemento 1 kg; Volume 0.001333 m3
- embalagem: re170201 Madeira. (componente de resíduo); rendimento 0.74 kg; Código LER 17 02 01; Massa do elemento 1 kg; Volume 0.000909 m3

**mt37www050f** Ud União anti-vibração, de borracha, com rosca de 1 1/2", para uma pressão máxima de funcionamento de 10 bar
Dados técnicos: Custo energético 218.117 MJ; Emissão de CO2 19.384 kg
Resíduos:
- embalagem: re150101 Embalagens de papel e cartão; rendimento 0.072 kg

**mt37sve010f** Ud Válvula de esfera de latão niquelado para enroscar de 1 1/2"
Dados técnicos: Custo energético 1546.199 MJ; Emissão de CO2 103.901 kg
Resíduos:
- embalagem: re150101 Embalagens de papel e cartão; rendimento 0.072 kg
