# Controlo centralizado de caldeiras, para aquecimento e A.Q.S

- Propriedade do ficheiro: CYPE Ingenieros S.A.
- Formato: FIEBDC-3/2016
- Programa: Gerador de preços para construção civil. CYPE Ingenieros, S.A.
- Data: 17/04/2024
- Âmbito geográfico: Angola
- Moeda: AOA
- Custos indirectos: 3 %
- IVA: 18 %

## I Instalações

### IC Aquecimento, arrefecimento, climatização e A.Q.S.

#### ICX Dispositivos de controlo centralizado

**ICX020** Ud Controlo centralizado de caldeiras, para aquecimento e A.Q.S.
Controlo centralizado da instalação de aquecimento e A.Q.S., para caldeira, circuito de radiadores e a produção de A.Q.S., composto por central de regulação electrónica para aquecimento e A.Q.S. Totalmente montado, ligado e testado.
Inclui: Marcação. Colocação e fixação dos elementos. Ligação com a rede eléctrica.
Critério de medição de projecto: Número de unidades previstas, segundo documentação gráfica de Projecto.
Critério de medição de obra: Medir-se-á o número de unidades realmente executadas segundo especificações de Projecto.

| Código | Un | Descrição | Rendimento | Preço | Importância |
|---|---|---|---|---|---|
| mt38ccc020a | Ud | Central electrónica de regulação, para o controlo da temperatura dos circuitos de aquecimento e A.Q.S., em função das condições exteriores, com actuação sobre as válvulas misturadoras, os queimadores e as bombas de circulação, e controlo de até duas caldeiras, composta por central electrónica, sonda exterior, duas sondas de imersão nos circuitos de ida e sonda para o depósito de A.Q.S. (material) | 1 | 562400.02 | 562400.020 |
| mt38ccc021a | Ud | Módulo de ambiente, para o controlo da temperatura de cada circuito de radiadores. (material) | 1 | 191430.03 | 191430.030 |
| mt35tpt010ke | m | Tubo rígido de PVC VD-F de 16 mm de diâmetro exterior e 1,3 mm de espessura. Resistência à compressão 1250 N, resistência ao impacto 6 joules, temperatura de trabalho -25°C até 90°C, classificação 4442, segundo NP EN 61386-1 e NP EN 61386-21, com o preço incrementado em 20% relativamente a acessórios e peças especiais. (material) | 60 | 2111.68 | 126700.800 |
| mt35cep010aa | m | Cabo unipolar H07V-U, sendo a sua tensão atribuída de 450/750 V, reacção ao fogo classe Eca segundo NP EN 50575, com condutor unifilar de cobre classe 1 de 1,5 mm² de secção, com isolamento de PVC. Segundo NP 2356-3. (material) | 120 | 93.81 | 11257.200 |
| mo005 | h | Oficial de 1ª instalador de ar condicionado. (mão de obra) | 14.687 | 1057.3 | 15528.565 |
| mo104 | h | Ajudante de instalador de ar condicionado. (mão de obra) | 14.687 | 603.82 | 8868.304 |
| % | % | Custos directos complementares | 2 % | 916184.919 | 18323.698 |
|  |  | Custos directos |  |  | 934508.617 |

Resíduos:
- colocação: mt35tpt010ke; factor de resíduo 0.0275
- colocação: mt35cep010aa; factor de resíduo 0.0165

## Recursos

**mt38ccc020a** Ud Central electrónica de regulação
Dados técnicos: Custo energético 0.046 MJ; Emissão de CO2 0.073 kg
Resíduos:
- embalagem: re150101 Embalagens de papel e cartão. (componente de resíduo); rendimento 0.086 kg; Código LER 15 01 01; Massa do elemento 1 kg; Volume 0.001333 m3

**mt38ccc021a** Ud Módulo de ambiente, para o controlo da temperatura de cada circuito de radiadores
Dados técnicos: Custo energético 0.043 MJ; Emissão de CO2 0.067 kg
Resíduos:
- embalagem: re150101 Embalagens de papel e cartão; rendimento 0.079 kg

**mt35tpt010ke** m Tubo rígido de PVC VD-F de 16 mm de diâmetro exterior e 1,3 mm de espessura. Resistência à compressão 1250 N
Dados técnicos: Custo energético 7.750 MJ; Emissão de CO2 0.385 kg; Código LER 17 02 03; Massa do elemento 0.08 kg; Volume 0.000133 m3

**mt35cep010aa** m Cabo unipolar H07V-U
Dados técnicos: Custo energético 0.772 MJ; Emissão de CO2 0.069 kg; Código LER 17 04 11; Massa do elemento 0.02 kg; Volume 0.000013 m3
Resíduos:
- embalagem: re150101 Embalagens de papel e cartão; rendimento 0.065 kg
