# Caixa para mecanismo, encastrada

- Propriedade do ficheiro: CYPE Ingenieros S.A.
- Formato: FIEBDC-3/2016
- Programa: Gerador de preços para construção civil. CYPE Ingenieros, S.A.
- Data: 20/06/2025
- Âmbito geográfico: Angola
- Moeda: AOA
- Custos indirectos: 3 %
- IVA: 18 %

## I Instalações

### IE Eléctricas

#### IEM Mecanismos

**IEM010** Ud Caixa para mecanismo, encastrada.
Caixa universal de 1 elemento, de plástico ABS auto-extinguível, livre de halogéneos, encaixável pelos quatro lados, de 70x70x42 mm, com graus de protecção IP30 e IK07, segundo IEC 60439. Instalação encastrada.
Critérios considerados na determinação do preço da unidade de obra: O preço não inclui os trabalhos auxiliares de pedreiro.
Inclui: Marcação. Montagem. Colocação.
Critério de medição de projecto: Número de unidades previstas, segundo documentação gráfica de Projecto.
Critério de medição de obra: Medir-se-á o número de unidades realmente executadas segundo especificações de Projecto.

| Código | Un | Descrição | Rendimento | Preço | Importância |
|---|---|---|---|---|---|
| mt33cmg010a | Ud | Caixa universal para encastrar de 1 elemento, de plástico ABS auto-extinguível, livre de halogéneos, encaixável pelos quatro lados, de 70x70x42 mm, com graus de protecção IP30 e IK07, segundo IEC 60439, inclusive parafusos de fixação do mecanismo. (material) | 1 | 452.18 | 452.180 |
| mo003 | h | Oficial de 1ª electricista. (mão de obra) | 0.066 | 1132.39 | 74.738 |
| % | % | Custos directos complementares | 2 % | 526.918 | 10.538 |
|  |  | Custos directos |  |  | 537.456 |
