# Tubagem para ramal de distribuição, colocada superficialmente

- Propriedade do ficheiro: CYPE Ingenieros S.A.
- Formato: FIEBDC-3/2016
- Programa: Gerador de preços para construção civil. CYPE Ingenieros, S.A.
- Data: 25/10/2024
- Âmbito geográfico: Angola
- Moeda: AOA
- Custos indirectos: 3 %
- IVA: 18 %

## I Instalações

### IF Abastecimento de água

#### IFM Ramais de distribuição

**IFM005** m Tubagem para ramal de distribuição, colocada superficialmente.
Tubagem para ramal de distribuição de abastecimento de água, colocada superficialmente e fixada ao paramento, constituída por tubo de polietileno reticulado (PE-Xa), série 5, de 20 mm de diâmetro exterior, PN=6 atm e 1,9 mm de espessura, fornecido em rolos. Inclusive material auxiliar para montagem e fixação, acessórios e peças especiais.
Inclui: Marcação. Colocação e fixação de tubos, acessórios e peças especiais.
Critério de medição de projecto: Comprimento medido segundo documentação gráfica de Projecto.
Critério de medição de obra: Medir-se-á o comprimento realmente executado segundo especificações de Projecto.

| Código | Un | Descrição | Rendimento | Preço | Importância |
|---|---|---|---|---|---|
| mt37tpu400b | Ud | Material auxiliar para montagem e fixação das tubagens de polietileno reticulado (PE-Xa), série 5, de 20 mm de diâmetro exterior. (material) | 1 | 194.74 | 194.740 |
| mt37tpu010rd | m | Tubo de polietileno reticulado (PE-Xa), série 5, de 20 mm de diâmetro exterior, PN=6 atm e 1,9 mm de espessura, fornecido em rolos, segundo NP EN ISO 15875-2, com o preço incrementado em 15% relativamente a acessórios e peças especiais. (material) | 1 | 5043.99 | 5043.990 |
| mo008 | h | Oficial de 1ª canalizador. (mão de obra) | 0.052 | 1084.69 | 56.404 |
| mo107 | h | Ajudante de canalizador. (mão de obra) | 0.052 | 619.46 | 32.212 |
| % | % | Custos directos complementares | 2 % | 5327.346 | 106.547 |
|  |  | Custos directos |  |  | 5433.893 |

Resíduos:
- colocação: mt37tpu010rd; factor de resíduo 0.0275049

## Recursos

**mt37tpu010rd** m Tubo de polietileno reticulado (PE-Xa)
Dados técnicos: Custo energético 9.979 MJ; Emissão de CO2 0.495 kg; Código LER 17 02 03; Massa do elemento 0.103 kg; Volume 0.000172 m3
