# Sistema de detecção de gás

- Propriedade do ficheiro: CYPE Ingenieros S.A.
- Formato: FIEBDC-3/2016
- Programa: Gerador de preços para construção civil. CYPE Ingenieros, S.A.
- Data: 25/10/2024
- Âmbito geográfico: Angola
- Moeda: AOA
- Custos indirectos: 3 %
- IVA: 18 %

## I Instalações

### IG Gases combustíveis

#### IGL Detecção e alarme

**IGL010** Ud Sistema de detecção de gás.
Sistema de detecção automática de gás natural para 2 zonas de detecção composto de central de detecção automática de gás, analógica, para 2 zonas, de 355x260x85 mm, com grau de protecção IP43, 2 barras de leds que indicam o estado de funcionamento, o estado dos detectores e a concentração de gás medida pelo detector de cada zona, 3 níveis de alarme, 3 relés de saída, um de 230 V, um de 12 Vcc e um com os contactos livres de tensão, para cada nível de alarme e fonte de alimentação de 230 V; 2 detectores catalíticos de gás natural, para alimentação a 12 ou 24 Vcc, de 140x162x91 mm, com grau de protecção IP66, apto para atmosferas explosivas (zonas ATEX), segundo NP EN 60079-29-1; 1 sirene com sinal óptico e acústico e canalização de protecção de cablagem fixa em superfície formada por tubo rígido VD. Inclusive cabo não propagador da chama sem halogéneo, elementos de fixação e quantos acessórios sejam necessários para a sua correcta instalação.
Inclui: Marcação e traçado da instalação. Colocação e fixação do tubo protector e das caixas. Colocação de cabos. Colocação e fixação dos equipamentos. Montagem, ligação e verificação do seu correcto funcionamento.
Critério de medição de projecto: Número de unidades previstas, segundo documentação gráfica de Projecto.
Critério de medição de obra: Medir-se-á o número de unidades realmente executadas segundo especificações de Projecto.

| Código | Un | Descrição | Rendimento | Preço | Importância |
|---|---|---|---|---|---|
| mt41dce040a | Ud | Central de detecção automática de gás, analógica, para 2 zonas, de 355x260x85 mm, com grau de protecção IP43, 2 barras de leds que indicam o estado de funcionamento, o estado dos detectores e a concentração de gás medida pelo detector de cada zona, 3 níveis de alarme, 3 relés de saída, um de 230 V, um de 12 Vcc e um com os contactos livres de tensão, para cada nível de alarme e fonte de alimentação de 230 V, segundo NP EN 60079-29-1. (material) | 1 | 1086128.16 | 1086128.160 |
| mt41rte030c | Ud | Bateria de 12 V e 3 Ah. (material) | 2 | 25165.99 | 50331.980 |
| mt41die061a | Ud | Detector catalítico de gás natural, para alimentação a 12 ou 24 Vcc, de 140x162x91 mm, com grau de protecção IP66, apto para atmosferas explosivas (zonas ATEX), segundo NP EN 60079-29-1. (material) | 2 | 683954.11 | 1367908.220 |
| mt41apu040 | Ud | Sirene para sistema de detecção de gás, com sinal óptico e acústico, com elementos de fixação. (material) | 1 | 211260.91 | 211260.910 |
| mt35tpt010ke | m | Tubo rígido de PVC VD-F de 16 mm de diâmetro exterior e 1,3 mm de espessura. Resistência à compressão 1250 N, resistência ao impacto 6 joules, temperatura de trabalho -25°C até 90°C, classificação 4442, segundo NP EN 61386-1 e NP EN 61386-21, com o preço incrementado em 20% relativamente a acessórios e peças especiais. (material) | 50 | 2194.15 | 109707.500 |
| mt35cep010aa | m | Cabo unipolar H07V-U, sendo a sua tensão atribuída de 450/750 V, reacção ao fogo classe Eca segundo NP EN 50575, com condutor unifilar de cobre classe 1 de 1,5 mm² de secção, com isolamento de PVC. Segundo NP 2356-3. (material) | 109 | 97.48 | 10625.320 |
| mo006 | h | Oficial de 1ª instalador de redes e equipamentos de detecção e segurança. (mão de obra) | 7.213 | 1084.69 | 7823.869 |
| mo105 | h | Ajudante de instalador de redes e equipamentos de detecção e segurança. (mão de obra) | 7.213 | 619.46 | 4468.165 |
| % | % | Custos directos complementares | 2 % | 2848254.124 | 56965.082 |
|  |  | Custos directos |  |  | 2905219.206 |

Resíduos:
- colocação: mt35tpt010ke; factor de resíduo 0.0275
- colocação: mt35cep010aa; factor de resíduo 0.0165

## Recursos

**mt41apu040** Ud Sirene para sistema de detecção de gás, com sinal óptico e acústico, com elementos de fixação
Dados técnicos: Custo energético 0.021 MJ; Emissão de CO2 0.032 kg
Resíduos:
- embalagem: re150101 Embalagens de papel e cartão. (componente de resíduo); rendimento 0.038 kg; Código LER 15 01 01; Massa do elemento 1 kg; Volume 0.001333 m3

**mt35tpt010ke** m Tubo rígido de PVC VD-F de 16 mm de diâmetro exterior e 1,3 mm de espessura. Resistência à compressão 1250 N
Dados técnicos: Custo energético 7.750 MJ; Emissão de CO2 0.385 kg; Código LER 17 02 03; Massa do elemento 0.08 kg; Volume 0.000133 m3

**mt35cep010aa** m Cabo unipolar H07V-U
Dados técnicos: Custo energético 0.772 MJ; Emissão de CO2 0.069 kg; Código LER 17 04 11; Massa do elemento 0.02 kg; Volume 0.000013 m3
Resíduos:
- embalagem: re150101 Embalagens de papel e cartão; rendimento 0.065 kg
