# Filtro de retenção de resíduos de gás

- Propriedade do ficheiro: CYPE Ingenieros S.A.
- Formato: FIEBDC-3/2016
- Programa: Gerador de preços para construção civil. CYPE Ingenieros, S.A.
- Data: 21/06/2025
- Âmbito geográfico: Angola
- Moeda: AOA
- Custos indirectos: 3 %
- IVA: 18 %

## I Instalações

### IG Gases combustíveis

#### IGW Elementos

**IGW025** Ud Filtro de retenção de resíduos de gás.
Filtro de retenção de resíduos de alumínio, com peneiro de aço inoxidável com perfurações de 50 µm de diâmetro, com flanges de 4", PN=6 bar.
Inclui: Montagem, ligação e verificação do seu correcto funcionamento.
Critério de medição de projecto: Número de unidades previstas, segundo documentação gráfica de Projecto.
Critério de medição de obra: Medir-se-á o número de unidades realmente executadas segundo especificações de Projecto.

| Código | Un | Descrição | Rendimento | Preço | Importância |
|---|---|---|---|---|---|
| mt43acf060e | Ud | Filtro de retenção de resíduos de alumínio, com peneiro de aço inoxidável com perfurações de 50 µm de diâmetro, com flanges de 4", PN=6 bar. (material) | 1 | 699410.87 | 699410.870 |
| mo010 | h | Oficial de 1ª instalador de gás. (mão de obra) | 0.328 | 1132.39 | 371.424 |
| mo109 | h | Ajudante de instalador de gás. (mão de obra) | 0.328 | 646.62 | 212.091 |
| % | % | Custos directos complementares | 2 % | 699994.385 | 13999.888 |
|  |  | Custos directos |  |  | 713994.273 |

## Recursos

**mt43acf060e** Ud Filtro de retenção de resíduos de alumínio
Dados técnicos: Custo energético 479.836 MJ; Emissão de CO2 37.846 kg
Resíduos:
- embalagem: re150101 Embalagens de papel e cartão. (componente de resíduo); rendimento 0.086 kg; Código LER 15 01 01; Massa do elemento 1 kg; Volume 0.001333 m3
