# Regulador de gás natural

- Propriedade do ficheiro: CYPE Ingenieros S.A.
- Formato: FIEBDC-3/2016
- Programa: Gerador de preços para construção civil. CYPE Ingenieros, S.A.
- Data: 17/04/2024
- Âmbito geográfico: Angola
- Moeda: AOA
- Custos indirectos: 3 %
- IVA: 18 %

## I Instalações

### IG Gases combustíveis

#### IGW Elementos

**IGW008** Ud Regulador de gás natural.
Regulador de pressão com válvula de segurança por excesso de pressão de 300 mbar de pressão máxima e rearme manual, de 5 m³/h de caudal máximo, de 0,5 a 4 bar de pressão de entrada e 150 mbar de pressão de saída.
Inclui: Montagem, ligação e verificação do seu correcto funcionamento.
Critério de medição de projecto: Número de unidades previstas, segundo documentação gráfica de Projecto.
Critério de medição de obra: Medir-se-á o número de unidades realmente executadas segundo especificações de Projecto.

| Código | Un | Descrição | Rendimento | Preço | Importância |
|---|---|---|---|---|---|
| mt43acr220a | Ud | Regulador de pressão com válvula de segurança por excesso de pressão de 300 mbar de pressão máxima e rearme manual, de 5 m³/h de caudal máximo, de 0,5 a 4 bar de pressão de entrada e 150 mbar de pressão de saída. (material) | 1 | 33446.75 | 33446.750 |
| mo010 | h | Oficial de 1ª instalador de gás. (mão de obra) | 0.328 | 1057.3 | 346.794 |
| mo109 | h | Ajudante de instalador de gás. (mão de obra) | 0.328 | 603.82 | 198.053 |
| % | % | Custos directos complementares | 2 % | 33991.597 | 679.832 |
|  |  | Custos directos |  |  | 34671.429 |

## Recursos

**mt43acr220a** Ud Regulador de pressão com válvula de segurança por excesso de pressão de 300 mbar de pressão máxima e rearme manual
Dados técnicos: Custo energético 142.996 MJ; Emissão de CO2 8.970 kg
Resíduos:
- embalagem: re150101 Embalagens de papel e cartão. (componente de resíduo); rendimento 0.072 kg; Código LER 15 01 01; Massa do elemento 1 kg; Volume 0.001333 m3
