# Hidrante de coluna

- Propriedade do ficheiro: CYPE Ingenieros S.A.
- Formato: FIEBDC-3/2016
- Programa: Gerador de preços para construção civil. CYPE Ingenieros, S.A.
- Data: 25/10/2024
- Âmbito geográfico: Angola
- Moeda: AOA
- Custos indirectos: 3 %
- IVA: 18 %

## I Instalações

### IO Contra incêndios

#### IOB Redes de incêndio armadas

**IOB040** Ud Hidrante de coluna.
Hidrante de coluna seca de 4" DN 100 mm, com tomada recta à rede, carrete de 300 mm, uma boca de 4" DN 100 mm, duas bocas de 2 1/2" DN 70 mm, racores e tampões. Inclusive elementos de fixação.
Inclui: Marcação. Montagem, ligação e verificação do seu correcto funcionamento.
Critério de medição de projecto: Número de unidades previstas, segundo documentação gráfica de Projecto.
Critério de medição de obra: Medir-se-á o número de unidades realmente executadas segundo especificações de Projecto.

| Código | Un | Descrição | Rendimento | Preço | Importância |
|---|---|---|---|---|---|
| mt41hid010cbb | Ud | Hidrante de coluna seca de 4" DN 100 mm, com tomada recta à rede, carrete de 300 mm, uma boca de 4" DN 100 mm, duas bocas de 2 1/2" DN 70 mm, racores e tampões. Inclusive elementos de fixação. Segundo NP EN 14384. (material) | 1 | 1097800.89 | 1097800.890 |
| mo008 | h | Oficial de 1ª canalizador. (mão de obra) | 0.984 | 1084.69 | 1067.335 |
| mo107 | h | Ajudante de canalizador. (mão de obra) | 0.984 | 619.46 | 609.549 |
| % | % | Custos directos complementares | 2 % | 1099477.774 | 21989.555 |
|  |  | Custos directos |  |  | 1121467.329 |
