# Sistema de vedação de passagem de tubo de PVC

- Propriedade do ficheiro: CYPE INGENIEROS, S.A.
- Formato: FIEBDC-3/2002
- Âmbito geográfico: Angola
- Moeda: AOA
- Custos indirectos: 3.00 %
- IVA: 18.00 %

**IOJ011** Ud Sistema de vedação de passagem de tubo de PVC, de 50 mm de diâmetro nominal exterior, e de entre 2,2 e 3,6 mm de espessura, em parede, de 150 mm de espessura, para protecção passiva contra incêndios e garantir a resistência ao fogo EI 120, formado por uma camada de fita intumescente com propriedades ignífugas, de 45x5 mm, por ambas as faces e material de enchimento de vedante acrílico com propriedades ignífugas, cor branco.
Sistema de vedação de passagem de tubo de PVC, de 50 mm de diâmetro nominal exterior, e de entre 2,2 e 3,6 mm de espessura, em parede, de 150 mm de espessura, para protecção passiva contra incêndios e garantir a resistência ao fogo EI 120, formado por uma camada de fita intumescente com propriedades ignífugas, de 45x5 mm, por ambas as faces e material de enchimento de vedante acrílico com propriedades ignífugas, cor branco.
Inclui: Limpeza e preparação do paramento. Inserção do material de enchimento. Colocação da fita à volta do tubo. Inserção da fita na abertura. Vedação da junta. Limpeza final.
Critério de medição de projecto: Número de unidades previstas, segundo documentação gráfica de Projecto.
Critério de medição de obra: Medir-se-á o número de unidades realmente executadas segundo especificações de Projecto.

| Código | Un | Descrição | Rendimento | Preço | Importância |
|---|---|---|---|---|---|
| mt41phi010a | Ud | Cartucho de 310 ml de vedante acrílico com propriedades ignífugas, cor branco, para vedação de juntas e aberturas lineares. (material) | 0.756 | 5184.04 | 3919.13 |
| mt41phi110a | Ud | Fita intumescente com propriedades ignífugas, de 45x5 mm, fornecida em rolos de 10 m de comprimento. (material) | 0.035 | 191714.40 | 6710.00 |
| mo113 | h | Operário não qualificado construção. (mão de obra) | 0.226 | 343.03 | 77.52 |
| % | % | Custos directos complementares | 2 % | 10706.65 | 214.13 |
|  |  | Custos directos |  |  | 10920.78 |
