# Sistema de protecção passiva contra incêndios de viga de aço HEA 100

- Propriedade do ficheiro: CYPE INGENIEROS, S.A.
- Formato: FIEBDC-3/2002
- Âmbito geográfico: Angola
- Moeda: AOA
- Custos indirectos: 3.00 %
- IVA: 18.00 %

**IOJ020** m Sistema de protecção passiva contra incêndios de viga de aço HEA 100, protegida em 3 faces e com uma resistência ao fogo de 30 minutos, através de recobrimento com placas de gesso laminado incombustíveis, fixadas com clipes e perfis metálicos. Inclusive fixações, parafusos e massa e fita para o tratamento de juntas.
Sistema de protecção passiva contra incêndios de viga de aço HEA 100, protegida em 3 faces e com uma resistência ao fogo de 30 minutos, através de recobrimento com placas de gesso laminado incombustíveis, fixadas com clipes e perfis metálicos. Inclusive fixações, parafusos e massa e fita para o tratamento de juntas.
Inclui: Marcação. Colocação dos perfis angulares mediante fixações. Instalação de clipes. Colocação à pressão das mestras contra os clipes. Aparafusamento das placas aos perfis angulares e às mestras. Tratamento de juntas. Emassamento superficial.
Critério de medição de projecto: Comprimento medido segundo documentação gráfica de Projecto.
Critério de medição de obra: Medir-se-á o comprimento realmente executado segundo especificações de Projecto.

| Código | Un | Descrição | Rendimento | Preço | Importância |
|---|---|---|---|---|---|
| mt12psg200e | m | Perfil angular 30x30x0,7 mm, de aço galvanizado, segundo EN 13964. (material) | 2.000 | 338.98 | 677.96 |
| mt12psg082 | Ud | Fixação para betão. (material) | 3.200 | 89.50 | 286.40 |
| mt12psg050c | m | Mestra 60/27 de chapa de aço galvanizado, de largura 60 mm, segundo EN 14195. (material) | 2.000 | 611.83 | 1223.66 |
| mt12pmk011a | Ud | Clipe de protecção de 72x48x41 mm. (material) | 3.200 | 556.35 | 1780.32 |
| mt12psg010l | m² | Placa de gesso laminado reforçada com tecido de fibra EN 15283-1 GM-F / 1200 / comprimento / 15 / com os bordos longitudinais afinados, revestido na face e costas por tecido de fibra de vidro não combustível. (material) | 0.475 | 8673.14 | 4119.74 |
| mt12psg010o | m² | Placa de gesso laminado reforçada com tecido de fibra EN 15283-1 GM-F / 1200 / comprimento / 25 / com os bordos longitudinais afinados, revestido na face e costas por tecido de fibra de vidro não combustível. (material) | 0.292 | 12331.73 | 3600.87 |
| mt12psg081b | Ud | Parafuso autoperfurante 3,5x25 mm. (material) | 30.000 | 3.72 | 111.60 |
| mt12psg030a | kg | Pasta para juntas, segundo EN 13963. (material) | 2.550 | 537.01 | 1369.38 |
| mt12psg040 | m | Fita de juntas. (material) | 2.000 | 14.47 | 28.94 |
| mo053 | h | Oficial de 1ª montador de pré-fabricados interiores. (mão de obra) | 0.198 | 630.15 | 124.77 |
| mo100 | h | Ajudante de montador de pré-fabricados interiores. (mão de obra) | 0.198 | 357.82 | 70.85 |
| % | % | Custos directos complementares | 2 % | 13394.49 | 267.89 |
|  |  | Custos directos |  |  | 13662.38 |
