# Formação de protecção passiva contra incêndios de estrutura metálica

- Propriedade do ficheiro: CYPE INGENIEROS, S.A.
- Formato: FIEBDC-3/2002
- Âmbito geográfico: Angola
- Moeda: AOA
- Custos indirectos: 3.00 %
- IVA: 18.00 %

**IOJ025** m² Formação de protecção passiva contra incêndios de estrutura metálica, através de projecção pneumática de argamassa ignífuga, reacção ao fogo classe A1, segundo EN 13501-1, composta de cimento em combinação com fonólito ou vermiculite, até formar uma espessura mínima de 11 mm e alcançar uma resistência ao fogo de 60 minutos.
Formação de protecção passiva contra incêndios de estrutura metálica, através de projecção pneumática de argamassa ignífuga, reacção ao fogo classe A1, segundo EN 13501-1, composta de cimento em combinação com fonólito ou vermiculite, até formar uma espessura mínima de 11 mm e alcançar uma resistência ao fogo de 60 minutos.
Inclui: Limpeza e preparação da superfície do perfil metálico. Protecção dos elementos da envolvente que possam ser afectados durante os trabalhos de projecção. Projecção mecânica da argamassa.
Critério de medição de projecto: Superfície resultante do desenvolvimento dos perfis metálicos que compõem a estrutura, segundo documentação gráfica de Projecto.
Critério de medição de obra: Medir-se-á a superfície realmente executada segundo especificações de Projecto, resultante do desenvolvimento dos perfis metálicos que compõem a estrutura.

| Código | Un | Descrição | Rendimento | Preço | Importância |
|---|---|---|---|---|---|
| mt41mig010 | m³ | Argamassa ignífuga, reacção ao fogo classe A1, segundo EN 13501-1, composta de cimento em combinação com fonólito ou vermiculite, para protecção passiva contra o fogo através de projecção. (material) | 0.011 | 104415.55 | 1148.57 |
| mq06pym010 | h | Misturadora-bombeadora para argamassas e gessos projectados, de 3 m³/h. (equipamento) | 0.221 | 1054.89 | 233.13 |
| mo030 | h | Oficial de 1ª aplicador de produtos isolantes. (mão de obra) | 0.292 | 612.02 | 178.71 |
| mo068 | h | Ajudante de aplicador de produtos isolantes. (mão de obra) | 0.292 | 357.82 | 104.48 |
| % | % | Custos directos complementares | 2 % | 1664.89 | 33.30 |
|  |  | Custos directos |  |  | 1698.19 |
