# Sistema de protecção passiva contra incêndios de conduta metálica vertical de secção rectangular para garantir a resistência ao fogo EI 15 segundo EN 1366-1

- Propriedade do ficheiro: CYPE INGENIEROS, S.A.
- Formato: FIEBDC-3/2002
- Âmbito geográfico: Angola
- Moeda: AOA
- Custos indirectos: 3.00 %
- IVA: 18.00 %

**IOJ032** m² Sistema de protecção passiva contra incêndios de conduta metálica vertical de secção rectangular para garantir a resistência ao fogo EI 15 segundo EN 1366-1, sistema "ISOVER", através do recobrimento com painéis de lã mineral Ultimate Protect Slab 4.0 N "ISOVER", segundo EN 13162, de 40 mm de espessura. Inclusive pernos electrossoldados para a fixação dos painéis à superfície metálica, parafusos helicoidais de aço inoxidável Fire Protect Screw 80, de 80 mm de comprimento, para a união de juntas longitudinais entre painéis isolantes, pasta intumescente em base aquosa, Proteck BSF para a vedação ignífuga de passagem de condutas metálicas entre sectores de incêndio, adesivo incombustível e inorgânico, à base de silicato de sódio alcalino, Protect BSK, para a vedação ignífuga do encontro entre a lã mineral e o paramento, e perfil em L, de aço galvanizado, de 30 mm para o reforço do encontro entre a lã mineral e o paramento.
Sistema de protecção passiva contra incêndios de conduta metálica vertical de secção rectangular para garantir a resistência ao fogo EI 15 segundo EN 1366-1, sistema "ISOVER", através do recobrimento com painéis de lã mineral Ultimate Protect Slab 4.0 N "ISOVER", segundo EN 13162, de 40 mm de espessura. Inclusive pernos electrossoldados para a fixação dos painéis à superfície metálica, parafusos helicoidais de aço inoxidável Fire Protect Screw 80, de 80 mm de comprimento, para a união de juntas longitudinais entre painéis isolantes, pasta intumescente em base aquosa, Proteck BSF para a vedação ignífuga de passagem de condutas metálicas entre sectores de incêndio, adesivo incombustível e inorgânico, à base de silicato de sódio alcalino, Protect BSK, para a vedação ignífuga do encontro entre a lã mineral e o paramento, e perfil em L, de aço galvanizado, de 30 mm para o reforço do encontro entre a lã mineral e o paramento.
Inclui: Corte e ajuste dos painéis. Fixação dos painéis à superfície metálica. Resolução de juntas longitudinais entre painéis isolantes. Vedação de passagem de condutas metálicas entre sectores de incêndio. Vedação do encontro entre a lã mineral e o paramento. Colocação dos perfis de reforço.
Critério de medição de projecto: Superfície medida segundo documentação gráfica de Projecto.
Critério de medição de obra: Medir-se-á a superfície realmente executada segundo especificações de Projecto.

| Código | Un | Descrição | Rendimento | Preço | Importância |
|---|---|---|---|---|---|
| mt42coi120ab | m² | Painel de lã mineral Ultimate Protect Slab 4.0 N "ISOVER", segundo EN 13162, de 40 mm de espessura, Euroclasse A1 de reacção ao fogo, para a protecção contra incêndios de condutas metálicas rectangulares. (material) | 1.100 | 11357.85 | 12493.64 |
| mt12psg160d | m | Perfil em L, de aço galvanizado, de 30 mm. (material) | 0.670 | 392.73 | 263.13 |
| mt42coi036b | Ud | Cartucho de pasta intumescente em base aquosa, Proteck BSF "ISOVER", cor branca, com pH neutro e sem dissolventes, para vedação ignífuga de passagem de condutas metálicas entre sectores de incêndio. (material) | 0.020 | 13147.84 | 262.96 |
| mt42coi035b | kg | Adesivo incombustível e inorgânico, à base de silicato de sódio alcalino, Protect BSK "ISOVER", de presa lenta, para vedação ignífuga do encontro entre a lã mineral e o paramento. (material) | 0.050 | 3268.85 | 163.44 |
| mt42coi037f | Ud | Pernos electrossoldáveis "ISOVER", de 40 mm de comprimento, para fixação do painel à superfície metálica. (material) | 18.000 | 63.93 | 1150.74 |
| mt42coi038i | Ud | Parafuso helicoidal de aço inoxidável Fire Protect Screw 80 "ISOVER", de 80 mm de comprimento, para a união de juntas longitudinais entre painéis isolantes. (material) | 4.000 | 85.24 | 340.96 |
| mo054 | h | Oficial de 1ª montador de isolamentos. (mão de obra) | 0.532 | 630.15 | 335.24 |
| mo101 | h | Ajudante de montador de isolamentos. (mão de obra) | 0.532 | 357.82 | 190.36 |
| % | % | Custos directos complementares | 2 % | 15200.47 | 304.01 |
|  |  | Custos directos |  |  | 15504.48 |
