# Boca de ventilação para interiores

- Propriedade do ficheiro: CYPE Ingenieros S.A.
- Formato: FIEBDC-3/2016
- Programa: Gerador de preços para construção civil. CYPE Ingenieros, S.A.
- Data: 17/04/2024
- Âmbito geográfico: Angola
- Moeda: AOA
- Custos indirectos: 3 %
- IVA: 18 %

## I Instalações

### IV Ventilação

#### IVM Ventilação mecânica

**IVM021** Ud Boca de ventilação para interiores.
Boca de ventilação graduável de poliestireno em execução redonda, adequada para extracção e impulsão, de 80 mm de diâmetro, formada por um corpo com junta elástica de EPDM, um obturador central graduável e uma grelha central obturável.
Inclui: Marcação. Colocação.
Critério de medição de projecto: Número de unidades previstas, segundo documentação gráfica de Projecto.
Critério de medição de obra: Medir-se-á o número de unidades realmente executadas segundo especificações de Projecto.

| Código | Un | Descrição | Rendimento | Preço | Importância |
|---|---|---|---|---|---|
| mt42svi190a | Ud | Boca de ventilação graduável de poliestireno em execução redonda, adequada para extracção e impulsão, de 80 mm de diâmetro, formada por um corpo com junta elástica de EPDM, um obturador central graduável e uma grelha central obturável. (material) | 1 | 14006.11 | 14006.110 |
| mo005 | h | Oficial de 1ª instalador de ar condicionado. (mão de obra) | 0.197 | 1057.3 | 208.288 |
| mo104 | h | Ajudante de instalador de ar condicionado. (mão de obra) | 0.197 | 603.82 | 118.953 |
| % | % | Custos directos complementares | 2 % | 14333.351 | 286.667 |
|  |  | Custos directos |  |  | 14620.018 |
