# Recuperador de calor

- Propriedade do ficheiro: CYPE Ingenieros S.A.
- Formato: FIEBDC-3/2016
- Programa: Gerador de preços para construção civil. CYPE Ingenieros, S.A.
- Data: 25/10/2024
- Âmbito geográfico: Angola
- Moeda: AOA
- Custos indirectos: 3 %
- IVA: 18 %

## I Instalações

### IV Ventilação

#### IVM Ventilação mecânica

**IVM026** Ud Recuperador de calor.
Recuperador de calor ar-ar de baixo consumo, com permutador de fluxo cruzado de alto rendimento, de 1070x600x200 mm, ventiladores controlados electronicamente para velocidade constante ou caudal constante (auto-regulável), classe energética A, recuperação de calor de até 97%, 4 embocaduras para ligação à conduta de 160 mm de diâmetro, bypass, filtro de ar para pó, filtro de ar para pólen, sifão para drenagem de condensados, sistema de protecção anti-gelo, controlo com comando multifunções, quatro modos de funcionamento (férias, diário, cozinha e convidados), com possibilidade de ligar com sensor de CO2, com sistema domótico através do protocolo de comunicação Modbus e com bateria de aquecimento eléctrica, controlável desde smartphone ou tablet através da App para IOS e Android. Instalação em teto falso. Inclusive elementos para suspensão ao tecto.
Inclui: Marcação. Colocação e fixação do recuperador de calor. Ligação à rede de drenagem. Ligação à rede eléctrica. Ligação das condutas. Verificação do seu correcto funcionamento.
Critério de medição de projecto: Número de unidades previstas, segundo documentação gráfica de Projecto.
Critério de medição de obra: Medir-se-á o número de unidades realmente executadas segundo especificações de Projecto.

| Código | Un | Descrição | Rendimento | Preço | Importância |
|---|---|---|---|---|---|
| mt42ald010a | Ud | Recuperador de calor ar-ar de baixo consumo, com permutador de fluxo cruzado de alto rendimento, de 1070x600x200 mm, ventiladores controlados electronicamente para velocidade constante ou caudal constante (auto-regulável), classe energética A, recuperação de calor de até 97%, 4 embocaduras para ligação à conduta de 160 mm de diâmetro, bypass, filtro de ar para pó, filtro de ar para pólen, sifão para drenagem de condensados, sistema de protecção anti-gelo, controlo com comando multifunções, quatro modos de funcionamento (férias, diário, cozinha e convidados), com possibilidade de ligar com sensor de CO2, com sistema domótico através do protocolo de comunicação Modbus e com bateria de aquecimento eléctrica, controlável desde smartphone ou tablet através da App para IOS e Android, com certificação Passivhaus, para instalar em teto falso ou na superfície da parede, com elementos de fixação. (material) | 1 | 2719125.58 | 2719125.580 |
| mt42www090 | Ud | Kit de suportes para suspensão ao tecto, formado por quatro varões roscados de aço galvanizado, com as correspondentes buchas, porcas e anilhas. (material) | 1 | 27179.77 | 27179.770 |
| mo011 | h | Oficial de 1ª montador. (mão de obra) | 0.262 | 1084.69 | 284.189 |
| mo080 | h | Ajudante de montador. (mão de obra) | 0.262 | 620.64 | 162.608 |
| % | % | Custos directos complementares | 2 % | 2746752.147 | 54935.043 |
|  |  | Custos directos |  |  | 2801687.190 |

## Recursos

**mt42ald010a** Ud Recuperador de calor ar-ar de baixo consumo
Dados técnicos: Custo energético 1424.611 MJ; Emissão de CO2 49.801 kg
Resíduos:
- embalagem: re150101 Embalagens de papel e cartão. (componente de resíduo); rendimento 2.143 kg; Código LER 15 01 01; Massa do elemento 1 kg; Volume 0.001333 m3
