# Persiana de réguas de segurança de alumínio extrudido de 50 mm, imitação de madeira, equipada com eixo, discos, cápsulas e todos os seus acessórios, com accionamento automático com motor eléctrico

- Propriedade do ficheiro: CYPE INGENIEROS, S.A.
- Formato: FIEBDC-3/2002
- Âmbito geográfico: Angola
- Moeda: AOA
- Custos indirectos: 3.00 %
- IVA: 18.00 %

**LSP010** m² Persiana de réguas de segurança de alumínio extrudido de 50 mm, imitação de madeira, equipada com eixo, discos, cápsulas e todos os seus acessórios, com accionamento automático com motor eléctrico.
Persiana enrolável de réguas de segurança de alumínio extrudido de 50 mm, imitação de madeira, equipada com eixo, discos, cápsulas e todos os seus acessórios, com accionamento automático com motor eléctrico, em caixa de estore já realizada. Totalmente montada e testada.
Inclui: Introdução da persiana pelos perfis guia em todo o comprimento dos mesmos. Encaixe do eixo do rolo nos suportes dispostos na caixa de estore. Enrolamento da persiana.
Critério de medição de projecto: Superfície da abertura a fechar, medida segundo documentação gráfica de Projecto.
Critério de medição de obra: Medir-se-á, com as dimensões da abertura, a superfície realmente executada segundo especificações de Projecto.

| Código | Un | Descrição | Rendimento | Preço | Importância |
|---|---|---|---|---|---|
| mt25per020c | m² | Persiana enrolável de réguas de alumínio extrudido (de segurança), de 50 mm de altura, imitação madeira, equipada com eixo, discos, cápsulas e todos os seus acessórios, segundo EN 13659. (material) | 1.050 | 48492.43 | 50917.05 |
| mt24per005c | Ud | Kit de motor eléctrico, com acessórios e mecanismos para accionamento automático de persiana enrolável. (material) | 1.000 | 42698.27 | 42698.27 |
| mo011 | h | Oficial de 1ª montador. (mão de obra) | 0.180 | 630.15 | 113.43 |
| mo080 | h | Ajudante de montador. (mão de obra) | 0.180 | 357.82 | 64.41 |
| mo003 | h | Oficial de 1ª electricista. (mão de obra) | 0.200 | 630.15 | 126.03 |
| % | % | Custos directos complementares | 2 % | 93919.19 | 1878.38 |
|  |  | Custos directos |  |  | 95797.57 |
