# Isolamento termo-acústico de pavimentos flutuantes, com lãs minerais

- Propriedade do ficheiro: CYPE Ingenieros S.A.
- Formato: FIEBDC-3/2016
- Programa: Gerador de preços para construção civil. CYPE Ingenieros, S.A.
- Data: 26/10/2024
- Âmbito geográfico: Angola
- Moeda: AOA
- Custos indirectos: 3 %
- IVA: 18 %

## N Isolamentos e impermeabilizações

### NA Isolamentos térmicos

#### NAL Pavimentos flutuantes

**NAL010** m² Isolamento termo-acústico de pavimentos flutuantes, com lãs minerais.
Isolamento termo-acústico de pavimentos flutuantes, formado por painel rígido de lã mineral, segundo EN 13162, não revestido, de 40 mm de espessura, resistência térmica 1,1 m²°C/W, condutibilidade térmica 0,035 W/(m°C), coberto com filme de polietileno de 0,2 mm de espessura e dessolidarização perimetral executada com o mesmo material isolante. Colocação em obra: topo a topo, simplesmente apoiado, preparado para receber uma base de pavimento de argamassa ou betão. Inclusive fita autocolante para vedação de juntas.
Inclui: Limpeza e preparação da superfície suporte. Implantação e corte do isolamento. Colocação do isolamento. Colocação do filme de polietileno. Vedação de juntas do filme de polietileno.
Critério de medição de projecto: Superfície medida segundo documentação gráfica de Projecto.
Critério de medição de obra: Medir-se-á a superfície realmente executada segundo especificações de Projecto.

| Código | Un | Descrição | Rendimento | Preço | Importância |
|---|---|---|---|---|---|
| mt16lra010b | m² | Painel rígido de lã mineral, segundo EN 13162, não revestido, de 40 mm de espessura, resistência térmica 1,1 m²°C/W, condutibilidade térmica 0,035 W/(m°C), Euroclasse A1 de reacção ao fogo segundo NP EN 13501-1, capacidade de absorção de água a curto prazo <=1 kg/m² e factor de resistência à difusão do vapor de água 1. (material) | 1.1 | 16789.31 | 18468.241 |
| mt16png010d | m² | Filme de polietileno de 0,2 mm de espessura e 184 g/m² de massa superficial. (material) | 1.1 | 506.53 | 557.183 |
| mt16aaa030 | m | Fita autocolante para vedação de juntas. (material) | 0.25 | 370.63 | 92.658 |
| mo054 | h | Oficial de 1ª montador de isolamentos. (mão de obra) | 0.105 | 1084.69 | 113.892 |
| mo101 | h | Ajudante de montador de isolamentos. (mão de obra) | 0.105 | 620.64 | 65.167 |
| % | % | Custos directos complementares | 2 % | 19297.141 | 385.943 |
|  |  | Custos directos |  |  | 19683.084 |

Resíduos:
- colocação: mt16lra010b; factor de resíduo 0.0334135
- colocação: mt16png010d Filme de polietileno de 0,2 mm de espessura e 184 g/m² de massa superficial; factor de resíduo 0.06
- colocação: mt16aaa030 Fita autocolante para vedação de juntas; factor de resíduo 0.07

## Recursos

**mt16lra010b** m² Painel rígido de lã mineral
Dados técnicos: Custo energético 280.306 MJ; Emissão de CO2 7.345 kg; Código LER 17 06 04; Massa do elemento 4.8 kg; Volume 0.008 m3
Resíduos:
- embalagem: re170203 Plástico. (componente de resíduo); rendimento 0.03 kg; Código LER 17 02 03; Massa do elemento 1 kg; Volume 0.001667 m3

**mt16png010d** m² Filme de polietileno de 0,2 mm de espessura e 184 g/m² de massa superficial
Dados técnicos: Custo energético 27.540 MJ; Emissão de CO2 1.010 kg; Código LER 17 06 04; Massa do elemento 0.184 kg; Volume 0.000307 m3
Resíduos:
- embalagem: re170203 Plástico; rendimento 0.024 kg

**mt16aaa030** m Fita autocolante para vedação de juntas
Dados técnicos: Custo energético 0.339 MJ; Emissão de CO2 0.017 kg; Código LER 17 06 04; Massa do elemento 0.0025 kg; Volume 0.000004 m3
Resíduos:
- embalagem: re170203 Plástico; rendimento 0.001 kg
