# Isolamento sonoro a sons de condução aérea de tubo de queda, com membranas betuminosas

- Propriedade do ficheiro: CYPE Ingenieros S.A.
- Formato: FIEBDC-3/2016
- Programa: Gerador de preços para construção civil. CYPE Ingenieros, S.A.
- Data: 17/04/2024
- Âmbito geográfico: Angola
- Moeda: AOA
- Custos indirectos: 3 %
- IVA: 18 %

## N Isolamentos e impermeabilizações

### NB Isolamentos sonoros

#### NBA Tubagens e tubos de queda

**NBA010** m² Isolamento sonoro a sons de condução aérea de tubo de queda, com membranas betuminosas.
Isolamento sonoro a sons de condução aérea de tubo de queda situado em corete de madeira, através do revestimento de cada uma das faces interiores da corete com membrana betuminosa adesiva fono-absorvente com armadura de polipropileno, de 4 mm de espessura e 5 kg/m² de massa superficial.
Inclui: Limpeza da superfície suporte. Corte do rolo em tramos. Colocação do isolamento.
Critério de medição de projecto: Superfície medida segundo documentação gráfica de Projecto.
Critério de medição de obra: Medir-se-á a superfície realmente executada segundo especificações de Projecto.

| Código | Un | Descrição | Rendimento | Preço | Importância |
|---|---|---|---|---|---|
| mt17lbr010a | m² | Membrana betuminosa adesiva fono-absorvente com armadura de polipropileno, de 4 mm de espessura e 5 kg/m² de massa superficial, impermeável à água; com 27 dB de índice global de redução sonora, Rw (material) | 1.05 | 45879.71 | 48173.696 |
| mo054 | h | Oficial de 1ª montador de isolamentos. (mão de obra) | 0.105 | 1057.3 | 111.017 |
| mo101 | h | Ajudante de montador de isolamentos. (mão de obra) | 0.105 | 604.97 | 63.522 |
| % | % | Custos directos complementares | 2 % | 48348.235 | 966.965 |
|  |  | Custos directos |  |  | 49315.200 |

Resíduos:
- colocação: mt17lbr010a; factor de resíduo 0.035

## Recursos

**mt17lbr010a** m² Membrana betuminosa adesiva fono-absorvente com armadura de polipropileno
Dados técnicos: Custo energético 292.232 MJ; Emissão de CO2 8.237 kg; Código LER 17 03 02; Massa do elemento 5 kg; Volume 0.005 m3
Resíduos:
- embalagem: re170203 Plástico. (componente de resíduo); rendimento 0.07 kg; Código LER 17 02 03; Massa do elemento 1 kg; Volume 0.001667 m3
