# Pastilha anti-vibração de borracha, de 50x50x25 mm e 100 kg de carga máxima

- Propriedade do ficheiro: CYPE INGENIEROS, S.A.
- Formato: FIEBDC-3/2002
- Âmbito geográfico: Angola
- Moeda: AOA
- Custos indirectos: 3.00 %
- IVA: 18.00 %

**NBI010** Ud Pastilha anti-vibração de borracha, de 50x50x25 mm e 100 kg de carga máxima.
Pastilha anti-vibração de borracha, de 50x50x25 mm e 100 kg de carga máxima.
Inclui: Marcação. Colocação da pastilha anti-vibração.
Critério de medição de projecto: Número de unidades previstas, segundo documentação gráfica de Projecto.
Critério de medição de obra: Medir-se-á o número de unidades realmente executadas segundo especificações de Projecto.

| Código | Un | Descrição | Rendimento | Preço | Importância |
|---|---|---|---|---|---|
| mt16avg010a | Ud | Pastilha anti-vibração de borracha, de 50x50x25 mm e 100 kg de carga máxima. (material) | 1.000 | 301.86 | 301.86 |
| mo054 | h | Oficial de 1ª montador de isolamentos. (mão de obra) | 0.126 | 600.29 | 75.64 |
| mo101 | h | Ajudante de montador de isolamentos. (mão de obra) | 0.126 | 336.74 | 42.43 |
| % | % | Custos directos complementares | 2 % | 419.93 | 8.40 |
|  |  | Custos directos |  |  | 428.33 |
