# Prancha anti-vibração de borracha, de 280x280x10 mm e 2,6 kg/cm² de carga máxima à compressão

- Propriedade do ficheiro: CYPE INGENIEROS, S.A.
- Formato: FIEBDC-3/2002
- Âmbito geográfico: Angola
- Moeda: AOA
- Custos indirectos: 3.00 %
- IVA: 18.00 %

**NBI020** Ud Prancha anti-vibração de borracha, de 280x280x10 mm e 2,6 kg/cm² de carga máxima à compressão.
Prancha anti-vibração de borracha, de 280x280x10 mm e 2,6 kg/cm² de carga máxima à compressão.
Inclui: Marcação. Colocação da prancha anti-vibração.
Critério de medição de projecto: Número de unidades previstas, segundo documentação gráfica de Projecto.
Critério de medição de obra: Medir-se-á o número de unidades realmente executadas segundo especificações de Projecto.

| Código | Un | Descrição | Rendimento | Preço | Importância |
|---|---|---|---|---|---|
| mt16avg030a | Ud | Prancha anti-vibração de borracha, de 280x280x10 mm e 2,6 kg/cm² de carga máxima à compressão. (material) | 1.000 | 1561.79 | 1561.79 |
| mo054 | h | Oficial de 1ª montador de isolamentos. (mão de obra) | 0.126 | 600.29 | 75.64 |
| mo101 | h | Ajudante de montador de isolamentos. (mão de obra) | 0.126 | 336.74 | 42.43 |
| % | % | Custos directos complementares | 2 % | 1679.86 | 33.60 |
|  |  | Custos directos |  |  | 1713.46 |
