# Isolamento sonoro a sons de condução aérea e de percussão sob pavimentos de madeira e laminados, com lâminas de polietileno

- Propriedade do ficheiro: CYPE Ingenieros S.A.
- Formato: FIEBDC-3/2016
- Programa: Gerador de preços para construção civil. CYPE Ingenieros, S.A.
- Data: 05/02/2026
- Âmbito geográfico: Angola
- Moeda: AOA
- Custos indirectos: 3 %
- IVA: 18 %

## N Isolamentos e impermeabilizações

### NB Isolamentos sonoros

#### NBM Pavimentos de madeira e laminados

**NBM020** m² Isolamento sonoro a sons de condução aérea e de percussão sob pavimentos de madeira e laminados, com lâminas de polietileno.
Isolamento sonoro a sons de condução aérea e de percussão sob pavimentos de madeira e laminados, com telas de polietileno de alta densidade, de células fechadas e estanques, para isolamento a ruído de impacto, revestidas numa das suas faces com um filme de polietileno que actua como barreira de vapor, de 2,5 mm de espessura e dessolidarização perimetral executada com. Colocação em obra: face a face. Inclusive fita viscoelástica autocolante, para vedação de juntas.
Critérios considerados na determinação do preço da unidade de obra: O preço não inclui o pavimento de madeira ou laminado.
Inclui: Limpeza e preparação da superfície suporte. Colocação do isolamento sobre a superfície suporte. Corte do isolamento. Vedação de juntas e ligações.
Critério de medição de projecto: Superfície medida segundo documentação gráfica de Projecto.
Critério de medição de obra: Medir-se-á a superfície realmente executada segundo especificações de Projecto.

| Código | Un | Descrição | Rendimento | Preço | Importância |
|---|---|---|---|---|---|
| mt16pnc040a | m² | Lâmina de polietileno de alta densidade, de células fechadas e estanques, para isolamento a ruído de impacto, revestida numa das suas faces com um filme de polietileno que actua como barreira de vapor, de 2,5 mm de espessura; proporcionando uma redução do nível global de pressão sonora a sons de percussão de 17 dB e 6 m de espessura de ar equivalente face à difusão de vapor de água, segundo NP EN 1931. (material) | 1.22 | 1186.4 | 1447.408 |
| mt16pnc010a | m | Fita viscoelástica autocolante, com auto-protecção de alumínio, de 50 mm de largura e de 1,5 mm de espessura, para vedação de juntas. (material) | 0.4 | 982.67 | 393.068 |
| mo054 | h | Oficial de 1ª montador de isolamentos. (mão de obra) | 0.131 | 1175.32 | 153.967 |
| mo101 | h | Ajudante de montador de isolamentos. (mão de obra) | 0.131 | 672.31 | 88.073 |
| % | % | Custos directos complementares | 2 % | 2082.516 | 41.650 |
|  |  | Custos directos |  |  | 2124.166 |

Resíduos:
- colocação: mt16pnc040a; factor de resíduo 0.06

## Recursos

**mt16pnc040a** m² Lâmina de polietileno de alta densidade
Dados técnicos: Custo energético 26.334 MJ; Emissão de CO2 0.965 kg; Código LER 17 06 04; Massa do elemento 0.175 kg; Volume 0.000292 m3
Resíduos:
- embalagem: re170203 Plástico. (componente de resíduo); rendimento 0.024 kg; Código LER 17 02 03; Massa do elemento 1 kg; Volume 0.001667 m3
