# Sistema DITRA-SOUND "SCHLÜTER-SYSTEMS" de isolamento sonoro a sons de percussão sob pavimento cerâmico ou de pedra natural, com complexos multicamada

- Propriedade do ficheiro: CYPE Ingenieros S.A.
- Formato: FIEBDC-3/2016
- Programa: Gerador de preços para construção civil. CYPE Ingenieros, S.A.
- Data: 17/04/2024
- Âmbito geográfico: Angola
- Moeda: AOA
- Custos indirectos: 3 %
- IVA: 18 %

## N Isolamentos e impermeabilizações

### NB Isolamentos sonoros

#### NBN Sistemas de isolamento de pavimentos

**NBN010** m² Sistema DITRA-SOUND "SCHLÜTER-SYSTEMS" de isolamento sonoro a sons de percussão sob pavimento cerâmico ou de pedra natural, com complexos multicamada.
Sistema DITRA-SOUND "SCHLÜTER-SYSTEMS" de isolamento sonoro a sons de percussão, formado por tela de polietileno, com ambas as faces revestidas de geotêxtil não tecido, Schlüter-DITRA-SOUND 355 "SCHLÜTER-SYSTEMS", de 3,5 mm de espessura, fixado ao suporte com cimento cola de presa normal, C1, cor cinzento espalhado com palustra dentada; preparado para receber directamente o pavimento cerâmico ou de pedra natural. Inclusive fita autocolante Schlüter-DITRA-SOUND RSK 630, para a dessolidarização perimetral em encontros com elementos verticais e fita adesiva Schlüter-DITRA-SOUND KB 38, para vedação de juntas.
Inclui: Limpeza e preparação da superfície suporte. Corte do isolamento. Colocação da fita perimetral. Espalhamento do cimento cola sobre a superfície suporte. Colocação do isolamento. Vedação de juntas.
Critério de medição de projecto: Superfície medida segundo documentação gráfica de Projecto.
Critério de medição de obra: Medir-se-á a superfície realmente executada segundo especificações de Projecto.

| Código | Un | Descrição | Rendimento | Preço | Importância |
|---|---|---|---|---|---|
| mt09mcr021g | kg | Cimento cola de presa normal, C1, segundo NP EN 12004, cor cinzento. (material) | 2 | 65.26 | 130.520 |
| mt16pss010a | m² | Tela de polietileno, com ambas as faces revestidas de geotêxtil não tecido, Schlüter-DITRA-SOUND 355 "SCHLÜTER-SYSTEMS", de 3,5 mm de espessura; proporcionando uma redução do nível global de pressão sonora a sons de percussão de 13 dB, segundo NP EN ISO 717-2. (material) | 1.05 | 37192.12 | 39051.726 |
| mt16pss030a | m | Fita autocolante, Schlüter-DITRA-SOUND RSK 630 "SCHLÜTER-SYSTEMS", de 30 mm de largura e 6 mm de espessura, fornecida em rolos de 10 m de comprimento. (material) | 0.1 | 1819.18 | 181.918 |
| mt16pss020a | m | Fita adesiva, Schlüter-DITRA-SOUND KB 38 "SCHLÜTER-SYSTEMS", de 38 mm de largura, fornecida em rolos de 50 m de comprimento. (material) | 0.1 | 383.1 | 38.310 |
| mo054 | h | Oficial de 1ª montador de isolamentos. (mão de obra) | 0.131 | 1057.3 | 138.506 |
| mo101 | h | Ajudante de montador de isolamentos. (mão de obra) | 0.131 | 604.97 | 79.251 |
| % | % | Custos directos complementares | 2 % | 39620.231 | 792.405 |
|  |  | Custos directos |  |  | 40412.636 |

Resíduos:
- colocação: mt09mcr021g Cimento cola de presa normal, C1, segundo NP EN 12004, cor cinzento; factor de resíduo 0.07
- colocação: mt16pss010a; factor de resíduo 0.03
- colocação: mt16pss030a; factor de resíduo 0.07

## Recursos

**mt09mcr021g** kg Cimento cola de presa normal, C1, segundo NP EN 12004, cor cinzento
Dados técnicos: Custo energético 3.871 MJ; Emissão de CO2 0.344 kg; Código LER 17 09 04; Massa do elemento 1 kg; Volume 0.000667 m3
Resíduos:
- embalagem: re170203 Plástico. (componente de resíduo); rendimento 0.003 kg; Código LER 17 02 03; Massa do elemento 1 kg; Volume 0.001667 m3

**mt16pss010a** m² Tela de polietileno
Dados técnicos: Custo energético 757.014 MJ; Emissão de CO2 26.894 kg; Código LER 17 06 04; Massa do elemento 5.5 kg; Volume 0.009167 m3
Resíduos:
- embalagem: re170203 Plástico; rendimento 0.034 kg

**mt16pss030a** m Fita autocolante
Dados técnicos: Custo energético 0.339 MJ; Emissão de CO2 0.017 kg; Código LER 17 06 04; Massa do elemento 0.0025 kg; Volume 0.000004 m3
Resíduos:
- embalagem: re170203 Plástico; rendimento 0.001 kg
