# Sistema multifunção Acu200 "REVESTECH", para dessolidarização, insonorização e impermeabilização, sob pavimento cerâmico ou de pedra natural, com complexos multicamada

- Propriedade do ficheiro: CYPE Ingenieros S.A.
- Formato: FIEBDC-3/2016
- Programa: Gerador de preços para construção civil. CYPE Ingenieros, S.A.
- Data: 17/04/2024
- Âmbito geográfico: Angola
- Moeda: AOA
- Custos indirectos: 3 %
- IVA: 18 %

## N Isolamentos e impermeabilizações

### NB Isolamentos sonoros

#### NBN Sistemas de isolamento de pavimentos

**NBN020** m² Sistema multifunção Acu200 "REVESTECH", para dessolidarização, insonorização e impermeabilização, sob pavimento cerâmico ou de pedra natural, com complexos multicamada.
Sistema multifunção Acu200 "REVESTECH", formado por geomembrana, Acu Dry200 20 "REVESTECH", de 2 mm de espessura e 950 g/m², formada por 4 camadas diferentes, que cumprem a função de dessolidarização, impermeabilização, isolamento sonoro a sons de percussão e compensação da pressão de vapor de água do suporte, fixado ao suporte com cimento cola melhorado, C2 TE S1, segundo NP EN 12004, deformável, com deslizamento reduzido e tempo de colocação ampliado, cor cinzento espalhado com palustra dentada; preparado para receber directamente o pavimento cerâmico ou de pedra natural. Inclusive peças especiais "REVESTECH" para a resolução de ângulos internos Dry80 Cornerin e externos Dry80 Cornerout, banda perimetral Acuband para a resolução de encontros com paramentos e adesivo Seal Plus e fita adesiva Cintex 50 para a vedação de juntas.
Inclui: Limpeza e preparação da superfície suporte. Corte da geomembrana. Resolução dos pontos singulares. Espalhamento do cimento cola sobre a superfície suporte. Colocação da geomembrana. Vedação de juntas.
Critério de medição de projecto: Superfície medida segundo documentação gráfica de Projecto.
Critério de medição de obra: Medir-se-á a superfície realmente executada segundo especificações de Projecto.

| Código | Un | Descrição | Rendimento | Preço | Importância |
|---|---|---|---|---|---|
| mt09mcm060a | kg | Cimento cola melhorado, C2 TE S1, segundo NP EN 12004, deformável, com deslizamento reduzido e tempo de colocação ampliado, cor cinzento, à base de cimento, inertes de granulometria fina, resinas sintéticas e aditivos especiais, com propriedades tixotrópicas e de endurecimento sem retracção. (material) | 6 | 154.65 | 927.900 |
| mt15rev130n | m² | Geomembrana, Acu Dry200 20 "REVESTECH", de 2 mm de espessura e 950 g/m², formada por 4 camadas diferentes, que cumprem a função de dessolidarização, impermeabilização, isolamento sonoro a sons de percussão e compensação da pressão de vapor de água do suporte, fornecida em rolos de 1,5 m de largura e 20 m de comprimento; proporcionando uma redução do nível global de pressão sonora a sons de percussão de 10 dB, segundo NP EN ISO 717-2. (material) | 1.05 | 21794.49 | 22884.215 |
| mt15rev055b | Ud | Complemento para reforço de pontos singulares em tratamentos impermeabilizantes através de peças para a resolução de ângulos internos, Dry80 Cornerin "REVESTECH". (material) | 0.05 | 11812.77 | 590.639 |
| mt15rev056b | Ud | Complemento para reforço de pontos singulares em tratamentos impermeabilizantes através de peças para a resolução de ângulos externos, Dry80 Cornerout "REVESTECH". (material) | 0.05 | 12680.75 | 634.038 |
| mt15rev150d | m | Banda perimetral autocolante de espuma de polietileno, Acuband "REVESTECH", de 48 mm de largura, fornecida em rolos de 20 m de comprimento. (material) | 0.1 | 2187.77 | 218.777 |
| mt15rev160d | m | Fita autocolante de geotêxtil, Cintex 50 "REVESTECH", de 5 cm de largura, fornecida em rolos de 50 m de comprimento. (material) | 0.1 | 1129.55 | 112.955 |
| mt15rev170c | kg | Adesivo à base de poliuretano, Seal Plus "REVESTECH", cor castanho, para a vedação de juntas. (material) | 0.05 | 23025.75 | 1151.288 |
| mo011 | h | Oficial de 1ª montador. (mão de obra) | 0.197 | 1057.3 | 208.288 |
| mo080 | h | Ajudante de montador. (mão de obra) | 0.197 | 604.97 | 119.179 |
| % | % | Custos directos complementares | 2 % | 26847.279 | 536.946 |
|  |  | Custos directos |  |  | 27384.225 |

Resíduos:
- colocação: mt09mcm060a; factor de resíduo 0.07
- colocação: mt15rev150d; factor de resíduo 0.0599
- colocação: mt15rev160d Fita autocolante de geotêxtil, Cintex 50 "REVESTECH", de 5 cm de largura, fornecida em rolos de 50 m de comprimento; factor de resíduo 0.0273333
- colocação: mt15rev170c Adesivo à base de poliuretano, Seal Plus "REVESTECH", cor castanho, para a vedação de juntas; factor de resíduo 0.03

## Recursos

**mt09mcm060a** kg Cimento cola melhorado
Dados técnicos: Custo energético 3.871 MJ; Emissão de CO2 0.344 kg; Código LER 17 09 04; Massa do elemento 1 kg; Volume 0.000667 m3
Resíduos:
- embalagem: re170203 Plástico. (componente de resíduo); rendimento 0.003 kg; Código LER 17 02 03; Massa do elemento 1 kg; Volume 0.001667 m3

**mt15rev150d** m Banda perimetral autocolante de espuma de polietileno
Dados técnicos: Custo energético 1.475 MJ; Emissão de CO2 0.054 kg; Código LER 17 06 04; Massa do elemento 0.01 kg; Volume 0.000017 m3
Resíduos:
- embalagem: re170203 Plástico; rendimento 0.001 kg

**mt15rev160d** m Fita autocolante de geotêxtil, Cintex 50 "REVESTECH", de 5 cm de largura, fornecida em rolos de 50 m de comprimento
Dados técnicos: Custo energético 0.145 MJ; Emissão de CO2 0.007 kg; Código LER 17 02 03; Massa do elemento 0.0015 kg; Volume 0.000003 m3

**mt15rev170c** kg Adesivo à base de poliuretano, Seal Plus "REVESTECH", cor castanho, para a vedação de juntas
Dados técnicos: Custo energético 144.209 MJ; Emissão de CO2 7.002 kg; Código LER 17 09 04; Massa do elemento 1 kg; Volume 0.000667 m3
Resíduos:
- embalagem: re150104 Embalagens de metal. (componente de resíduo); rendimento 0.003 kg; Código LER 15 01 04; Massa do elemento 1 kg; Volume 0.001667 m3
