# Isolamento sonoro a sons de condução aérea, em parede divisória interior de alvenaria, com painéis de poliestireno expandido

- Propriedade do ficheiro: CYPE Ingenieros S.A.
- Formato: FIEBDC-3/2016
- Programa: Gerador de preços para construção civil. CYPE Ingenieros, S.A.
- Data: 17/04/2024
- Âmbito geográfico: Angola
- Moeda: AOA
- Custos indirectos: 3 %
- IVA: 18 %

## N Isolamentos e impermeabilizações

### NB Isolamentos sonoros

#### NBP Divisões

**NBP011** m² Isolamento sonoro a sons de condução aérea, em parede divisória interior de alvenaria, com painéis de poliestireno expandido.
Isolamento sonoro, a sons de condução aérea, em parede divisória interior de alvenaria, realizado com painel rígido de poliestireno expandido elastificado, com uma tela pesada no seu interior de EPDM de 5 kg/m², segundo NP EN 13163, de superfície lisa e bordo lateral a meia madeira, de 42 mm de espessura, resistência térmica 1,25 m²°C/W, condutibilidade térmica 0,033 W/(m°C), colocado topo a topo e por pontos de cimento cola.
Inclui: Corte do isolamento. Aplicação da cola. Colocação do isolamento. Resolução de pontos singulares.
Critério de medição de projecto: Superfície medida segundo documentação gráfica de Projecto.
Critério de medição de obra: Medir-se-á a superfície realmente executada segundo especificações de Projecto.

| Código | Un | Descrição | Rendimento | Preço | Importância |
|---|---|---|---|---|---|
| mt16pel060cph | m² | Painel rígido de poliestireno expandido elastificado, com uma tela pesada no seu interior de EPDM de 5 kg/m², segundo NP EN 13163, de superfície lisa e bordo lateral a meia madeira, de 42 mm de espessura, resistência térmica 1,25 m²°C/W, condutibilidade térmica 0,033 W/(m°C), Euroclasse E de reacção ao fogo segundo NP EN 13501-1, com código de designação EPS-EN 13163-T3-L3-W2-S5-P10-BS50-DS(N)2; proporcionando uma melhora do índice global de redução sonora ponderado A de 58 dBA. (material) | 1.05 | 30932.47 | 32479.094 |
| mt16aaa040b | kg | Cimento cola para fixação de painéis isolantes, em paramentos verticais. (material) | 1 | 535.06 | 535.060 |
| mo054 | h | Oficial de 1ª montador de isolamentos. (mão de obra) | 0.131 | 1057.3 | 138.506 |
| mo101 | h | Ajudante de montador de isolamentos. (mão de obra) | 0.066 | 604.97 | 39.928 |
| % | % | Custos directos complementares | 2 % | 33192.588 | 663.852 |
|  |  | Custos directos |  |  | 33856.440 |

Resíduos:
- colocação: mt16pel060cph; factor de resíduo 0.024
- colocação: mt16aaa040b Cimento cola para fixação de painéis isolantes, em paramentos verticais; factor de resíduo 0.07

## Recursos

**mt16pel060cph** m² Painel rígido de poliestireno expandido elastificado
Dados técnicos: Custo energético 61.178 MJ; Emissão de CO2 2.142 kg; Código LER 17 06 04; Massa do elemento 0.63 kg; Volume 0.00105 m3
Resíduos:
- embalagem: re170203 Plástico. (componente de resíduo); rendimento 0.034 kg; Código LER 17 02 03; Massa do elemento 1 kg; Volume 0.001667 m3

**mt16aaa040b** kg Cimento cola para fixação de painéis isolantes, em paramentos verticais
Dados técnicos: Custo energético 3.871 MJ; Emissão de CO2 0.344 kg; Código LER 17 09 04; Massa do elemento 1 kg; Volume 0.000667 m3
Resíduos:
- embalagem: re170203 Plástico; rendimento 0.003 kg
