# Isolamento sonoro a sons de condução aérea sobre tecto falso, com painéis de lã mineral

- Propriedade do ficheiro: CYPE Ingenieros S.A.
- Formato: FIEBDC-3/2016
- Programa: Gerador de preços para construção civil. CYPE Ingenieros, S.A.
- Data: 17/04/2024
- Âmbito geográfico: Angola
- Moeda: AOA
- Custos indirectos: 3 %
- IVA: 18 %

## N Isolamentos e impermeabilizações

### NB Isolamentos sonoros

#### NBT Tectos falsos

**NBT010** m² Isolamento sonoro a sons de condução aérea sobre tecto falso, com painéis de lã mineral.
Isolamento sonoro a sons de condução aérea sobre tecto falso, com painel semi-rígido de lã mineral, segundo EN 13162, não revestido, de 40 mm de espessura, resistência térmica 1,1 m²°C/W, condutibilidade térmica 0,035 W/(m°C).
Critérios considerados na determinação do preço da unidade de obra: O preço não inclui o tecto falso.
Inclui: Corte e ajuste do isolamento. Colocação do isolamento.
Critério de medição de projecto: Superfície medida segundo documentação gráfica de Projecto.
Critério de medição de obra: Medir-se-á a superfície realmente executada segundo especificações de Projecto.

| Código | Un | Descrição | Rendimento | Preço | Importância |
|---|---|---|---|---|---|
| mt16lra020bba | m² | Painel semi-rígido de lã mineral, segundo EN 13162, não revestido, de 40 mm de espessura, resistência térmica 1,1 m²°C/W, condutibilidade térmica 0,035 W/(m°C), Euroclasse A1 de reacção ao fogo segundo NP EN 13501-1, capacidade de absorção de água a curto prazo <=1 kg/m² e factor de resistência à difusão do vapor de água 1,3. (material) | 1.05 | 7842.69 | 8234.825 |
| mo054 | h | Oficial de 1ª montador de isolamentos. (mão de obra) | 0.092 | 1057.3 | 97.272 |
| mo101 | h | Ajudante de montador de isolamentos. (mão de obra) | 0.092 | 604.97 | 55.657 |
| % | % | Custos directos complementares | 2 % | 8387.754 | 167.755 |
|  |  | Custos directos |  |  | 8555.509 |

Resíduos:
- colocação: mt16lra020bba; factor de resíduo 0.048

## Recursos

**mt16lra020bba** m² Painel semi-rígido de lã mineral
Dados técnicos: Custo energético 94.789 MJ; Emissão de CO2 2.515 kg; Código LER 17 06 04; Massa do elemento 1.6 kg; Volume 0.002667 m3
Resíduos:
- embalagem: re170203 Plástico. (componente de resíduo); rendimento 0.024 kg; Código LER 17 02 03; Massa do elemento 1 kg; Volume 0.001667 m3
