# Barreira anticapilaridade em arranque de muro de alvenaria

- Propriedade do ficheiro: CYPE INGENIEROS, S.A.
- Formato: FIEBDC-3/2002
- Âmbito geográfico: Angola
- Moeda: AOA
- Custos indirectos: 3.00 %
- IVA: 18.00 %

**NIP030** m Barreira anticapilaridade em arranque de muro de alvenaria, de 25 cm de espessura, com membrana de betume modificado com elastómero SBS, LBM(SBS)-30-FV, com armadura de feltro de fibra de vidro de 60 g/m², de superfície não protegida, totalmente aderida ao suporte com maçarico, colocada com sobreposições sobre uma camada de regularização de argamassa de cimento, confeccionada em obra, com aditivo hidrófugo, dosificação 1:6, prévia aplicação de primário com emulsão asfáltica não iônica e posterior aplicação de camada de protecção de argamassa de cimento, confeccionada em obra, com aditivo hidrófugo, dosificação 1:6.
Barreira anticapilaridade em arranque de muro de alvenaria, de 25 cm de espessura, com membrana de betume modificado com elastómero SBS, LBM(SBS)-30-FV, com armadura de feltro de fibra de vidro de 60 g/m², de superfície não protegida, totalmente aderida ao suporte com maçarico, colocada com sobreposições sobre uma camada de regularização de argamassa de cimento, confeccionada em obra, com aditivo hidrófugo, dosificação 1:6, prévia aplicação de primário com emulsão asfáltica não iônica e posterior aplicação de camada de protecção de argamassa de cimento, confeccionada em obra, com aditivo hidrófugo, dosificação 1:6.
Inclui: Marcação. Regularização da superfície suporte. Limpeza e preparação da superfície. Aplicação de primário asfáltico. Colocação da impermeabilização. Derramamento, espalhamento e nivelamento da camada de argamassa de protecção.
Critério de medição de projecto: Comprimento medido segundo documentação gráfica de Projecto.
Critério de medição de obra: Medir-se-á o comprimento realmente executado segundo especificações de Projecto.

| Código | Un | Descrição | Rendimento | Preço | Importância |
|---|---|---|---|---|---|
| mt08aaa010a | m³ | Água. (material) | 0.006 | 213.08 | 1.28 |
| mt01arg005a | t | Areia de pedreira, para argamassa preparada em obra. (material) | 0.004 | 2242.28 | 8.97 |
| mt08cem000l | kg | Cimento cinzento em sacos. (material) | 0.625 | 14.21 | 8.88 |
| mt08adt010 | kg | Aditivo hidrófugo para impermeabilização de argamassas ou betões. (material) | 0.013 | 170.47 | 2.22 |
| mt14pap100b | kg | Emulsão asfáltica não iônica. (material) | 0.088 | 1031.29 | 90.75 |
| mt14lba010a | m² | Membrana de betume modificado com elastómero SBS, LBM(SBS)-30-FV, de 2,5 mm de espessura, massa nominal 3 kg/m², com armadura de feltro de fibra de vidro de 60 g/m², de superfície não protegida. Segundo EN 13707. (material) | 0.263 | 1412.33 | 371.44 |
| mq06hor010 | h | Betoneira. (equipamento) | 0.005 | 223.08 | 1.12 |
| mo029 | h | Oficial de 1ª aplicador de lâminas impermeabilizantes. (mão de obra) | 0.337 | 612.02 | 206.25 |
| mo067 | h | Ajudante de aplicador de lâminas impermeabilizantes. (mão de obra) | 0.364 | 357.82 | 130.25 |
| % | % | Custos directos complementares | 2 % | 821.16 | 16.42 |
|  |  | Custos directos |  |  | 837.58 |
