# Isolamento térmico reflectivo pelo exterior de coberturas inclinadas

- Propriedade do ficheiro: CYPE Ingenieros S.A.
- Formato: FIEBDC-3/2016
- Programa: Gerador de preços para construção civil. CYPE Ingenieros, S.A.
- Data: 17/04/2024
- Âmbito geográfico: Angola
- Moeda: AOA
- Custos indirectos: 3 %
- IVA: 18 %

## N Isolamentos e impermeabilizações

### NR Isolamentos térmicos reflectivos

#### NRQ Coberturas inclinadas

**NRQ010** m² Isolamento térmico reflectivo pelo exterior de coberturas inclinadas.
Isolamento térmico reflectivo pelo exterior de coberturas inclinadas, formado por complexo multicamada, com barreira de vapor, factor de resistência à difusão do vapor de água 4444, segundo EN 13984, de 45 mm de espessura, com uma emissividade de 0,06 em ambas as faces, uma resistência térmica intrínseca (sem caixa de ar) de 1,9 m²°C/W e uma condutibilidade térmica de 0,024 W/(m°C). Colocação em obra: com sobreposição e fixado com as ripas para a montagem da cobertura à superfície suporte de madeira; preparado para a posterior formação de uma caixa de ar. Inclusive fita autocolante para vedação de juntas e.
Critérios considerados na determinação do preço da unidade de obra: O preço não inclui o ripado para a montagem da cobertura.
Inclui: Limpeza do suporte. Corte do isolamento. Colocação do isolamento. Vedação de juntas. Fixação do isolamento.
Critério de medição de projecto: Superfície medida segundo documentação gráfica de Projecto.
Critério de medição de obra: Medir-se-á a superfície realmente executada segundo especificações de Projecto.

| Código | Un | Descrição | Rendimento | Preço | Importância |
|---|---|---|---|---|---|
| mt16ara010ccbb | m² | Complexo multicamada, com barreira de vapor, factor de resistência à difusão do vapor de água 4444, segundo EN 13984, composto de uma lâmina de polietileno aluminizado calandrado com armadura e tratamento anticorrosão e ums lâmina de polietileno metalizado calandrado com camada protectora e núcleo formado por várias camadas de guata de poliéster, espuma de polietileno e lâminas de polietileno aluminizado, de 45 mm de espessura, com uma emissividade de 0,06 em ambas as faces, uma resistência térmica intrínseca (sem caixa de ar) de 1,9 m²°C/W e uma condutibilidade térmica de 0,024 W/(m°C), fornecido em painéis de 1,60x6,25 m. (material) | 1.1 | 18015.11 | 19816.621 |
| mt16ara100a | m | Fita autocolante, de alumínio, com adesivo acrílico, de 100 mm de largura, para a estanquidade ao ar e ao vapor de água das juntas em isolamentos reflectivos. (material) | 0.45 | 543.91 | 244.760 |
| mo054 | h | Oficial de 1ª montador de isolamentos. (mão de obra) | 0.105 | 1057.3 | 111.017 |
| mo101 | h | Ajudante de montador de isolamentos. (mão de obra) | 0.052 | 604.97 | 31.458 |
| % | % | Custos directos complementares | 2 % | 20203.856 | 404.077 |
|  |  | Custos directos |  |  | 20607.933 |

Resíduos:
- colocação: mt16ara100a; factor de resíduo 0.048

## Recursos

**mt16ara100a** m Fita autocolante
Dados técnicos: Custo energético 3.059 MJ; Emissão de CO2 0.214 kg; Código LER 17 04 02; Massa do elemento 0.023 kg; Volume 0.000015 m3
Resíduos:
- embalagem: re170203 Plástico. (componente de resíduo); rendimento 0.005 kg; Código LER 17 02 03; Massa do elemento 1 kg; Volume 0.001667 m3
